# VE 5500 Außenanlagen Haupteingang + Eingrünung
Angebotsaufforderung (GAEB DA XML 3.3, DA83)
Projekt: O799
Währung: EUR
Erstellt mit: GXML Toolbox V3.3 R20220330, ORCA AVA 26.0.8 26.00.08, 30.09.2026

## DECKBLATT
Projekt:  NEUBAU BERUFLICHES SCHULZENTRUM
  PFARRKIRCHEN

Leistungsverzeichnis: LV 5500
  Außenanlagen Haupteingang und Eingrünung

Bauherr:  Landkreis Rottal-Inn
  Ringstraße 4-7
  84347 Pfarrkirchen

## A - ALLGEMEINE BAUBESCHREIBUNG, ÖRTLICHE VERHÄLTNISSE
A - ALLGEMEINE BAUBESCHREIBUNG, ÖRTLICHE VERHÄLTNISSE
A.1 BAUVORHABEN
Bezeichnung des Bauvorhabens:
Neubau Berufliches Schulzentrum Pfarrkirchen
Max-Breiherr-Str. 36, 84347 Pfarrkirchen
Flurnummer 601 und 601/5

Bauherr:
Landratsamt Rottal-Inn
Ringstraße 4-7
84347 Pfarrkirchen

A.2 GRUNDSTÜCK / ERSCHLIEßUNG
Das Grundstück mit der FlNr. 601 und 601/5 beﬁndet sich am westlichen Rand von Pfarrkirchen und wird begrenzt im Süden durch das Gelände des European Campus Rottal-Inn, im Osten durch die Max-Breiherr-Straße, im Norden durch Gebäude eines Studentenwohnheims und im Westen durch landwirtschaftlich genutzte Fluren bzw. geplante Campuserweiterung. Die Nachbarschaft des Baufeldes ist von heterogenen Nutzungen wie Schulen, Wohnen und Gewerbe geprägt. Östlich der Max-Breiherr-Straße liegt der große Gewerbebereich der Holz-verarbeitenden Firma Lignopan Holzwerke Pfarrkirchen, nördlich der Eggenfeldener Straße schließt ein Wohngebiet in offener Bauweise an.
Das Schulgrundstück wird im Osten über die Max-Breiherr-Straße erschlossen.

Die Baustellenerschließung erfolgt von Osten über die Max-Breiherr-Straße.

NN-Höhenlagen:
Das Grundstück befindet sich in starker Hanglage, wobei das Gelände innerhalb des Baugrundstücks von Nord nach Süd um ca. 23m abfällt.

1. Schulgebäude
Das Gebäudenull (entspricht E1) ist auf Kote 387,50 m ü. NN festgelegt. OK FFB E0 (-5,5 m) ist auf Kote 382,00 m ü. NN festgelegt.

2. Werkstätten
Das Gebäudenull (entspricht E1) ist auf Kote 387,50 m ü. NN festgelegt. OK FFB E0 (-5,5 m) ist auf Kote 382,00 m ü. NN festgelegt.

3. Logistikgebäude
Das Gebäudenull des Logistikgebäudes (entspricht E1) ist auf Kote 387,50 m ü. NN festgelegt.

A.3 BAUWERKSBESCHREIBUNG
Das Bauvorhaben "Berufliches Schulzentrum Pfarrkirchen" besteht aus sechs Baukörpern mit unterschiedlichen Geschosshöhen und einem, auf der Ostseite des Gebäudekomplexes, offenen Parkplatz. Im südlichen Gebäuderiegel befindet sich der viergeschossige Schultrakt. Nördlich schließen sich kammartig die vier jeweils eingeschossigen Werkstattgebäude mit dreigeschossigen Kopfbauten an. Den nördlichen Abschluss bildet das eingeschossige Logistikgebäude.

Das Schulgebäude und das Logistikgebäude sind insgesamt in massiver Bauweise vorgesehen. Die Werkstattgebäude sind in massiver Bauweise geplant mit einem Dach als Holzkonstruktion. Die Gebäude werden in Hanglage errichtet.

A.4 ÖRTLICHE GEGEBENHEITEN
Das Grundstück befindet sich in starker Hanglage, wobei das Gelände innerhalb des Baugrundstücks von Nord nach Süd um ca. 23m abfällt.

Lagerflächen für die Baustelleneinrichtung (für alle ausführenden Firmen) sind begrenzt und orientieren sich innerhalb des Bauzauns an der Südseite des Baugrundstücks nahe der Max-Breiherr-Straße. Sie können vom Auftragnehmer nur auf eigene Gefahr benutzt werden.Übernachtungsunterkünfte dürfen auf dem Grundstück nicht errichtet werden. Die für die Baumassnahme für alle Auftragnehmer (nur anteilig) zur Verfügung stehenden Flächen sind dem Lageplan bzw. Baustelleneinrichtungsplan zu entnehmen und können nur anteilig genutzt werden. Die zur Verfügung stehenden Lagerflächen werden jedem Auftragnehmer von der örtlichen Objektüberwachung zugewiesen.

Lagerflächen sind vom AN stets in aufgeräumten Zustand zu halten und nach Abschluss in dem vorgefundenen Zustand zu übergeben.

Das Baufeld wird umlaufend durch eine Baustrasse erschlossen. Die Ein- und Ausfahrt befindet sich an der östlichen Baufeldgrenze. Parkmöglichkeiten für ausführende Firmen befinden sich außerhalb des Bauzauns.

Die örtlichen Gegebenheiten sind zu berücksichtigen und sich daraus ergebende Erschwernisse in die Einheitspreise mit einzukalkulieren.

Anlieferung, Rücksendung, Verwahrung
Die Anlieferung von Baustoffen und Bauteilen ist terminlich mit der Objektüberwachung abzustimmen. Alle Lieferungen, auch kleinsten Umfangs, sind vom Auftragnehmer auf der Baustelle in Empfang zu nehmen. An den Auftraggeber gesandte Lieferungen werden auf Kosten des Auftragnehmers zurückgeschickt.

A.5  AUSFÜHRUNGSUNTERLAGEN
Die für die Ausführung nötigen Unterlagen erhält der Auftragnehmer ausschließlich in digitaler Form vom jeweiligen Planverfasser.

Vom Auftragnehmer zu erstellende Unterlagen sind dem Auftraggeber in 1-facher Ausfertigung auszuhändigen und im pdf-Dateiformat zu übermitteln.

--- Ende der Vorbemerkungen Teil A ---

## B - ZUSÄTZLICHE ALLGEMEINE VERTRAGSBEDINGUNGEN
B - ZUSÄTZLICHE ALLGEMEINE VERTRAGSBEDINGUNGEN

Ergänzend dazu gelten:

Angaben zum Leistungsverzeichnis
Es gelten die Allgemeinen Technischen Vertragsbedingungen für Bauleistungen gemäß VOB/C, insbesondere: ATV DIN 18299 - Allg. Regelungen für Bauarbeiten jeder Art.
Zusätzlich sind die anerkannten Regeln der Technik (Leitfäden, Regeln, Merkblätter und Richtlinien der jeweiligen Berufs- und Fachverbände in ihrer aktuellen Fassung) zu beachten.
Der Auftragnehmer hat sich über alle für die durchzuführenden Arbeiten geltenden gesetzlichen und berufsgenossenschaftlichen Vorgaben zu informieren und diese entsprechend umzusetzen.
Die Regeln und Vorschriften der Berufsgenossenschaft Bau können eingesehen werden unter: http://www.bgbau-medien.de/struktur/inh_gese.htm
Die Regeln und Vorschriften der Deutschen Gesetzlichen Unfallversicherung (DGUV) können eingesehen werden unter:
http://publikationen.dguv.de/
Es gelten die für die Arbeiten zutreffenden DIN-Normen und sonstigen relevanten anerkannten Regeln der Technik.

Ergänzend dazu gelten:

- Bayerische Bauordnung BayBO
- Unfallverhütungs- und Brandschutzvorschriften

Etwaige Unklarheiten sind vor Abgabe des Angebots mit der ausschreibenden Stelle zu klären.

Informationspflicht
Der Bieter hat sich vor Abgabe seines Angebotes über die Art und den Umfang der Arbeiten in Zusammenhang mit den örtlichen Gegebenheiten zu informieren. Zum besseren Verständnis und zur Erleichterung der Kalkulation in Kenntnis der besonderen Bedingungen und der möglichen bzw. erforderlichen Abfolge der Arbeiten auf der Baustelle ist die Baustellenbeschreibung zu beachten. Spätere Einwände und Nachforderungen aus Unkenntnis der örtlichen Gegebenheiten oder wegen Nichtbeachtung der Informationen aus der Baustellenbeschreibung sind ausgeschlossen.

Firmenschilder
Das Anbringen eigener Firmenschilder ist auf der Baustelle nicht zulässig.

Baulärm
Für den Schutz gegen Baulärm gelten außer den Anforderungen des BIMSCHG,
der Allgemeinen Verwaltungsvorschrift gegen Baulärm - Geräuschimmission- und der zusätzlichen landesrechtlichen Vorschriften folgende Festlegungen:
Immissionsrichtwert von 7 bis 20 Uhr: 55 db (A) von 20 bis 7 Uhr: 40 db (A)
Der allgemeine benachbarte Schulbetrieb außerhalb des Baufeldes ist durch Baubetrieb und Materialanlieferung möglichst wenig zu beeinträchtigen.

Arbeitszeit
Grundsätzlich gilt die 6-Tage Woche (Mo - Sa).
Samstag ist grundsätzlich Arbeitstag. An Sonn- und gesetzlichen Feiertagen im Bundesland Bayern ganztägig, sowie werktags in der Zeit von 22:00 Uhr bis 7:00 Uhr, sind Bauarbeiten nicht erlaubt.
Ausnahmen hierzu hat der AN eigenständig und auf eigene Kosten bei den zuständigen Genehmigungsbehörden abzufragen und zu beantragen.

Jegliche Ausfalltage sind der Bauüberwachung morgens mitzuteilen.

Baustellenbesprechungen
Der Auftragnehmer hat zu den Baustellenbesprechungen, die der Auftraggeber regelmäßig während der Ausführungsdauer durchführt, einen geeigneten bevollmächtigten deutschsprachigen Vertreter zu entsenden.
Die Besprechungen finden 1 x wöchentlich vor Ort auf der Baustelle statt.
Der Auftragnehmer oder sein Vertreter ist verpflichtet, an diesen Besprechungen während der Ausführung der Leistungen des Auftragnehmers, teilzunehmen. Die Kosten hierfür sind in die Einheitspreise einzukalkulieren.

Projektkommunikationssystem
Für das Projekt Neubau Berufliches Schulzentrum Pfarrkirchen ist ein Projektkommunikationssystem / Virtueller Projektraum zum Austausch von Plänen und Dokumenten eingerichtet. Die Planlieferung erfolgt digital über dieses bauseitig gestellte Projektkommunikationssystem (Projektserver). Der AN verpflichtet sich zum Plan- und Informationsaustausch beizutreten. Der Beitritt ist für den AN kostenfrei. Bei der Einstellung von Plänen und anderen projektrelevanten Unterlagen wird eine E-Mail mit dem entsprechenden Link versendet. Alle Pläne und Unterlagen sind dann vom AN selbstständig mit dem entsprechenden aktuellen PlanänderungsIndex vom Server herunterzuladen. Der AN hat seine Werkstatt- und Montageplanungen in den virtuellen Projektraum (Projektserver) einzustellen und den am Projekt Beteiligten zugänglich zu machen. Dazu gehört auch die Benachrichtigung der jeweils zuständigen Beteiligten.

Rechnungen, Nachträge und Aufmasse sind bei dem entsprechenden Objektüberwacher des AG prüffähig in digitaler Form (Dateiformat pdf) einzureichen.

Telefon- und Telefaxanschlüsse
Seitens des Auftraggebers erfolgt keine Bereitstellung einer übergeordneten drahtgebundenen Telefon- bzw. Telefaxversorgung für die AN.
Jegliche in diesem Zusammenhang stehenden Kosten (Anschlusseinrichtung, anfallende Verbindungsgebühren etc.) gehen zu Lasten des AN und sind eigenverantwortlich zu organisieren.

Materialtransport / Materialanlieferung

Die Baustelleneinrichtung, die Baustellensicherung und der Materialtransport haben so zu erfolgen, dass eine Behinderung des öffentlichen Straßenverkehrs sowie der Feuerwehrzufahrten und der anderen Zu- und Durchfahrten ausgeschlossen wird.
Es ist dabei der jeweils gültige Baustelleneinrichtungsplan mit zu berücksichtigen.

Baustromversorgung / Baubeleuchtung / Bauwasserversorgung / Sanitäre Einrichtungen
Vom AN Baustelleneinrichtung wird eine übergeordnete Baustromversorgung, Bau-Grundbeleuchtung, Bauwasserversorgung, sowie eine Versorgung mit sanitären Einrichtungen (Toilettenkabinen) errichtet, die für die Dauer der Baumassnahme allen beteiligten Gewerken bis ca. Juni 2027 zur Verfügung gestellt wird. Über Leistungsquerschnitt und Wasserdruck wird im Bedarfsfall Auskunft erteilt.
Alle weiterführenden Einrichtungen (z.B. Verlängerungskabel für den Anschluss an den Unterverteilerschränken zur Stromversorgung am jeweiligen Arbeitsplatz, eine Arbeitsplatzbeleuchtung, Schläuche für den Anschluss an den ausgewiesenen Wasserzapfstellen, etc.) sind nach Erfordernis vom jeweiligen Gewerk für die eigene Leistungserbringung bereitzustellen.
Der Anschluss von elektrischen Heizungen (z. B. für Aufenthaltscontainer) an die Baustromversorgung ist nicht zulässig.
Die Verbrauchskosten für Baustrom und Bauwasser trägt der Auftraggeber.

Baumüllentsorgung/Baustellenreinigung
Der AN ist gemäß DIN 18299 Ziffer 4.1.11 selbst für die Beseitigung von Verunreinigungen und das Entsorgen von Müll aus dem eigenen Bereich verantwortlich. Das Beseitigen aller Verunreinigungen, von Abfällen, Bauschutt, etc. ist Nebenleistung einschließlich Abfall- und Schuttabfuhr mit eigenen Containern.
Der Auftragnehmer ist verpflichtet, die Baustelle bzw. das Bauwerk während der gesamten Vertragsdauer sauber zu halten. Durch seine Leistungen angefallener Bauschutt, Materialreste, Verpackungsmaterial u. ä. und alle sonstigen, vom Arbeitnehmer verursachten Verunreinigungen (Flaschen, Brotzeitpapier u.a.) sind laufend fachgerecht zu beseitigen. Für die Entsorgung von Abfällen ist die Verordnung über die Bewirtschaftung von gewerblichen Siedlungsabfällen und von bestimmten Bau- und Abbruchabfällen (Gewerbeabfallversorgung  GewAbfV), welche am 01.08.2017 in Kraft getreten ist, besonders zu beachten. Die dadurch verbundenen Kosten sind in die Einheitspreise einzukalkulieren. Auf Verlangen des Auftraggebers sind die Verwertungs- / Entsorgungsnachweise des Arbeitnehmers dem Auftraggeber vorzulegen.

Materialökologie
Feinstaub / Gesundheitsgefährlicher Staub:
Das "Merkblatt zur Staubminderung bei Baustellen" der Regierung von Oberbayern ist zu beachten.
Die Staubentwicklung ist weitgehend zu vermeiden.
Bei Maschineneinsatz sind staubarme, abgestimmte Bearbeitungssysteme (Maschine und Mobilentstauber) zu verwenden, die den allgemeinen Staubgrenzwert von 3 mg/m3 für die alveolengängige (A-)Fraktion sowie 10 mg/m³ für die einatembare (E-) Fraktion einhalten.
Entsprechende Maschinen sind von der BG BAU als "Typ I - Gerät" klassifiziert und unter www.gisbau.de veröffentlicht.
Werden gesundheitsgefährliche mineralische Stäube oder andere Gefahrstoffe freigesetzt, sind die notwendigen Maßnahmen der jeweiligen Technischen Regel Gefahrstoffe (TRGS 505, 519, 521, 559 u.a.) und der Gefahrstoffverordnung festzulegen.

Recyclingprodukte zum Bauteilschutz:
Bei Maßnahmen zum Schutz von Bauteilen oder der Einrichtung sind Produkte aus Recyclingmaterial (Altpapier, Alttextilien, PE-Regenerat) zu verwenden.

Tropenholz:
Der Einsatz von Tropenholz ist nicht zulässig.
Sonstiges
Anweisungen der Aufsichtsbehörden an den Auftragnehmer sind dem AG sofort zur Kenntnis zu bringen. Ebenso die Ansprüche Dritter wegen Auswirkungen der Arbeiten des AN.

Sicherheiten
Zum Formblatt Besondere Vertragsbedingungen (Formblatt 214.H):
Die Sicherheitsleistungen für Mängelansprüche werden nicht wie angegeben, von der Summe der Abschlagszahlungen zum Zeitpunkt der Abnahme berechnet, sondern von der Bruttosumme der Schlussrechnung.
Rückgabe von Sicherheiten: Als Rückgabezeitpunkt für eine nicht verwertete Sicherheit für Mängelansprüche wird abweichend zu § 17 Abs. 8 (2) VOB/B der Tag vereinbart, an dem die Verjährungsfrist für Mängelansprüche abläuft.

Ausführungsfristen

Vorgesehener Ausführungszeitraum: März bis Oktober 2027

Der Auftragnehmer erhält die Ausführungsunterlagen vom Auftraggeber ausschließlich in digitaler Form (Dateiformat pdf). Auf der Grundlage der vertraglichen Ausführungsfristen hat der Auftragnehmer einen Baufristenplan (Balkenplan) über seine vertraglichen Leistungen zu erstellen, anhand dessen die Einhaltung der Vertragsfristen nachgewiesen und überwacht werden kann. Für die jeweiligen Teilleistungen ist die Personalstärke anzugeben. Die Festlegungen des Auftraggebers, z. B. zur baufachlichen oder terminlichen Koordination mit den übrigen Leistungsbereichen, sind zu berücksichtigen. Der Plan ist der Objektüberwachung vor Ausführungsbeginn zu übergeben. Bei Änderungen der Vertragsfristen oder bei erheblichen Abweichungen von sonstigen Festlegungen ist der Plan unverzüglich zu überarbeiten.

Die Arbeiten sind so zu planen und auszuführen, dass alle Fristen eingehalten werden, der Schulbetrieb weitgehendst ungestört verlaufen kann, und Unfälle und Schäden vermieden werden. Unterbrechungen in den Versorgungswegen- und -leitungen sollen in den Schulferien erfolgen. Werden Nachunternehmer beschäftigt, so ist der Auftragnehmer für die Einhaltung aller Vorgaben durch den Nachunternehmer verantwortlich.

Folgende Rahmenbedingungen sind einzuhalten und bei der Erstellung des Baufristenplans zu berücksichtigen:
- lärm- und staubintensive Arbeiten dürfen nur in Schulferien bzw. vor Beginn des Unterrichtbetriebs in den neuen Gebäuden ausgeführt werden
- Arbeiten, bei denen der Bushalteplatz genutzt wird, sind nur in Schulferien zulässig, damit keine Störung des Schulbetriebs erfolgt. Bei einer Nutzung außerhalb der Schulferien sind die Wege und Flächen jeweils rechtzeitig vor den Zeites mit Busbetrieb freizuräumen und zu säubern.
- Andeckung der Pflanzflächen mit Oberboden erfolgt zeitnah vor Bepflanzung, der Zeitpunkt für den Bodenauftrag ist mit dem anderen AN abzustimmen
- Fertigstellung der Outdoorklassenzimmer südlich der Schule im Zeitraum Anfang Juli 2027 bis Ende August 2027, außer der Bepflanzung
- Gesamtfertigstellungstermin für bauliche Maßnahmen ist Freitag, der 27.08.2027. Pflanzarbeiten sollen im Herbst 2027 erfolgen und ohne Verursachung von Staub und Lärm erfolgen, damit der Schulbetrieb nicht gestört wird

Objekt- / Bauüberwachung
Während der Vertragserfüllung vertreten die Objektüberwachung und die jeweiligen Fachbauleitungen nach Zustimmung des Auftraggebers die Rechte des Auftraggebers gegenüber den Behörden, den Auftragnehmern und Dritten gegenüber und üben das Hausrecht auf der Baustelle aus. Rechtsverbindliche Erklärungen kann nur der Auftraggeber selbst abgeben. Der Auftragnehmer hat den Anordnungen der Objektüberwachung bezüglich der Reihenfolge und Ausführung der Arbeiten sowie der Aufrechterhaltung der Ordnung auf der Baustelle Folge zu leisten.
Sicherheits- und Gesundheitsschutzkoordination gemäß Baustellenverordnung.
Der Bauherr überträgt seine Verpflichtung gemäß Baustellenverordnung einem Dritten. Als Dritter wird für die Koordinierung gemäß §2 und §3 der Baustellenverordnung (BaustellVO), ein SiGe-Koordinator mit dem Auftragsschreiben bekannt gegeben.
Im Rahmen der Rechte und Befugnisse des Auftraggebers hat der Koordinator Weisungsbefugnis in allen Belangen der Arbeitssicherheit und des Gesundheitsschutzes. Dem Koordinator gegenüber ist nur der Auftraggeber weisungsbefugt. Ein für die Baumaßnahme erstellter Sicherheits- und Gesundheitsschutzplan mit Baustellenverordnung ist von den am Bau Beteiligten zu berücksichtigen und einzuhalten.

Ordnung der Rechnungen und Mengenermittlungen
Jeder Abschlags- und Schlussrechnung ist die Kopie einer gültigen Freistellungsbescheinigung gemäß § 48b Abs. 1 Satz 1 Einkommensteuergesetz (EstG) beizulegen.

Zeichnungen
Die Kosten für Ausdrucke in Papierform hat der AN zu tragen und in die Einheitspreise miteinzukalkulieren.

Der AN hat seine Montage- und Werkstattplanung spätestens 4 Wochen nach Auftragserteilung
in digitaler Form (Dateiformat pdf) zur Prüfung durch die AG-Seite beim Architekten oder Fachplaner abzugeben.
Die Montage- und Werkstattplanung umfasst alle erforderlichen Planunterlagen, (Übersichts-, Ansichts-, Grundriss-, Schnitt- und Detailpläne) vom Maßstab 1:100 bis 1:1 zur vollumfänglichen Darstellung der zu erbringenden Leistungen.

Die AG-Seite (Architekt oder Fachplaner) wird die vorgelegten Zeichnungen und Nachweise prüfen und unter Eintragung von eventuell notwendigen Korrekturen freigeben.
Vom Auftragnehmer freigegebene Zeichnungen müssen mit dem Prüfvermerk "Zur Ausführung freigegeben"  versehen und unterschrieben sein.
Die korrigierten Pläne erhält der AN durch den Architekten oder Fachplaner zurück.

Innerhalb von 5 Arbeitstagen hat der AN eigenverantwortlich die Prüfkorrekturen der AG-Seite
in seine M+W-Planung zu übernehmen. Erst mit den durch den AG-seitigen Statiker, Architekten oder Fachplaner fertig geprüften und freigegebenen M+W-Plänen darf die Werkstattfertigung bzw. die Produktion begonnen werden.
Die Zeichnungsfreigabe durch die AG-Seite (Architekt oder Fachplaner) entbindet den AN nicht von seiner vollen und ausschließlichen Verantwortung und Haftung für die Richtigkeit und vertragsgerechte Ausführung seiner Leistung in allen Einzelheiten. Im Streitfall bzw. bei Mängeleintritt können aus dieser Zeichnungsfreigabe und unter Berufung auf Planvorgaben bzw. Regeldetails keinerlei Rechte für den AN gegen die AG-Seite abgeleitet werden.

Änderungen, die durch verspätete Zeichnungsvorlage seitens des AN bedingt sind, rechtfertigen keine Terminverschiebung.
Es ist Pflicht des AN, die M+W-Planung so rechtzeitig zur Prüfung und Freigabe vorzulegen, dass daraus keine Terminverzögerungen im Bauablauf eintreten.

Abnahme
Durch den AG wird eine förmliche Abnahme verlangt. Eine stillschweigende Abnahme ist somit ausgeschlossen.

Abkürzungen im Leistungsverzeichnis für Abrechnungseinheiten:
m  Meter
m2  Quadratmeter
m3  Kubikmeter
psch  Pauschal
St  Stück
StMt  Stück x Monat
t  Tonne
h  Stunde
d  Tag
Wo  Woche
Mt  Monat
l  Liter

Abkürzungen im Leistungsverzeichnis
in Kurz- und Langtexten:

B / Br  Breite
D / dm  Dicke [eckige oder flächige Obkjekte],
  Durchmesser [runde Objekte]
H  Höhe
L  Länge
s  (Blech)Stärke
T  Tiefe

Sol  Solitär-Staude für Einzelstellung
Tr  Anzahl Triebe
Tb  Topfballen
C  Container
Db  Drahtballen
xv  Anzahl Verpflanzungen
Te  Pflanzung in Einzelstellung
Tk  Pflanzung in kleinen Tuffs (3-5 St.)
Tm  Pflanzung in mittleren Tuffs (5-10 St.)
Tg  Pflanzung in großen Tuffs (10-25 St.)

AG  Auftraggeber
AN  Auftragnehmer
BE- Fläche  Baustelleneinrichtungsfläche
baus.  bauseitig
beids.  beidseitig
besch.  beschichtet
dir. bef.  direkt befestigt(e)(n)
Einzelf.  Einzelfläche(n)
eins.  einseitig
FT  Fertigteil
nichttr.  nichttragend
OK  Oberkante
OÜW  Objektüberwachung
raums.  raumseitig
StB  Stahlbeton
UK  Unterkante

--- Ende der Vorbemerkungen Teil B ---

## C - ZTV-
C - ZTV-

Zusätzliche Technische Vertragsbedingungen
zu den ausgeschriebenen Arbeiten
--------------------------------------------------------------

1.  Allgemein

Normen und Richtlinien

Für die Durchführung der ausgeschriebenen Bauleistungen gelten zusätzlich zur VOB Teil C, in der zur Auftragserteilung gültigen Ausgabe, die Richtlinien und Vorschriften der jeweiligen Fachverbände und Materialhersteller.
In den abzugebenden Preisen müssen alle für die Herstellung und Montage erforderlichen Leistungen sowie Nebenleistungen enthalten sein.

Bei den abzugebenden Preisen ist insbesondere VOB/C, DIN 18 299 zu beachten.

Für Verarbeitung, Lieferung, Einbau und Abnahmen von Materialien, Teilen und Verbindungen gelten die am Standort der Baustelle gültigen entsprechenden Gesetze, Normen, Verordnungen und Bestimmungen.
Erforderliche Nachweise hat der AN kostenlos für den AG zu erbringen.

2.  Gegenstand dieser Ausschreibung

Es sind folgende wesentliche Leistungen, Lieferung und Montage zu erbringen
- Einbau der Mauersteine in den Outdoor-Klassenzimmern als Sitzgelegenheit und zur Abfangung des Höhenunterschieds zur Pflanzfläche am Bushalteplatz
- Herstellung der vegetativen Elemente der Outdoor-Klassenzimmer (Schotterrasenfläche, Heckenelemente)
- Herstellung des Lehrgartens mit Einbau der Hochbeete, der Einfriedung, der Wegeflächen und der Fundamente für den Geräteschuppen sowie Pflanzung der Gehölze
- Herstellung der Sichtschutzwände in den Pausenhöfen
- Einbau bzw. Aufstellung der Sitzgelegenheiten in den Pausenhöfen
- Bepflanzung der vom Metallbauer gelieferten mobilen Pflanzkästen, inkl. Befüllung mit Substrat
- Einbau von Einfassungen und Betonpflaster bei den Fahrgastunterständen am Bushalteplatz
- Vorbereitung aller Beete und Pflanzflächen für die Bepflanzung, inkl. Pflanzgruben
- Lieferung und Pflanzung aller Pflanzen in die jeweils geplanten Beete und Pflanzflächen gemäß den Pflanzplänen

3.  Ausführung

3.1  Ausführungsvorgaben

Die dem LV zugeordneten Grundriss-, Detail-, Schnitt- und Ansichtszeichnungen sind bei der
Kalkulation zu berücksichtigen. Konstruktive Änderungen können vorgenommen werden,
wenn dies aus wirtschaftlichen und/oder funktionalen Gesichtspunkten erforderlich erscheint.
Diese dürfen aber in keinem Fall zu einer Veränderung des Erscheinungsbildes führen.

Alle in Verbindung mit Technikdurchführungen erforderlichen Arbeiten sind in enger Abstimmung
mit den betreffenden Technikfirmen auszuführen.

3.2  Stand der Technik

Die Konstruktionen sind nach den einschlägigen Normen, Richtlinien und Verarbeitungsvorschriften
sowie dem Stand der Technik zu erstellen und einzubauen.

3.3  Gerüst / Absturzsicherung

Gerüste und Kräne, Absturzsicherungen und / oder Hebebühnen oder Transporthilfen, welche zur Erbringung der eigenen Leistung erforderlich sind, sind in den entsprechenden Leistungspositionen einzukalkulieren.

3.4  Materialeinbringung / Lagerung

Es wird empfohlen. die benötigten Materialien und Gerätschaften 'just in time' an den Einbauort
zu transportieren. Lagermöglichkeiten bestehen nur an der Verwendungsstelle.
Kräne sind bauseits nicht verfügbar.

3.5  Schutzmaßnahmen / Reinigung

Verunreinigungen und Beschädigungen an bauseitigen Bauteilen sind unbedingt zu vermeiden.
Durch den AN sind entsprechende Schutzmaßnahmen an angrenzenden, gefährdeten Bauteilen
vorzusehen.

4.  Nebenleistung

4.1.  Allgemeines

Ergänzend zu den Nebenleistungen der VOB werden folgende Leistungen nicht gesondert vergütet und sind in die Einheitspreise einzurechnen, sofern nicht besondere Positionen dafür vorgesehen sind:

- Die Ausführung der Arbeiten in Teilabschnitten gemäß Bauzeitplan und Baufortschritt auf Anordnung der Objektüberwachung

- Teilnahme an turnusmäßigen Terminbesprechungen (1-wöchentlich)
- Vorlage eines detaillierten Bauablaufplanes, gegliedert in Bauabschnitte, 2 Wochen nach Beauftragung.
- digitales, GPS-gestützes Aufmaß vor Ort mit Aufmaßprotokoll

- Beibringen von Prüfzeugnissen, Produkt- und Sicherheitsdatenblättern zu allen verwendeten
  Produkten unaufgefordert, spätestens 2 Wochen nach Beauftragung

- Alle Aufwendungen für Hebezeuge und Montageunterstützungen

- Bei Änderungen, die der AN zu vertreten hat, gehen alle erforderlichen statischen Nachweise und
  Zeichnungen zu Lasten des AN, wobei die Grundlagen der Tragwerksplanung zu übernehmen sind

Alle Preise verstehen sich auf eine nutzungsfertige Arbeitsleistung, einschl. Lieferung und Montage sämtlicher Materialien, soweit nicht ausdrücklich bauseitige Lieferung und Leistung vermerkt ist.

5.  Aufmaß und Abrechnung

Die Abrechnung erfolgt gemäss VOB/C.

## D - ANLAGENVERZEICHNIS
D - ANLAGENVERZEICHNIS

Stand Veröffentlichung LV:

D.1  B a u s t e l l e n e i n r i c h t u n g s -  u n d  L a g e p l ä n e :

D.2  D e t a i l p l a n u n g :

D.3  Ü b e r s i c h t s p l a n u n g :
2026-09-16_O 799-05 AFU VE5500 + VE5700 Überblick M1000 A3Q.pdf

D.4  W e r k p l a n u n g  G r u n d r i s s e :

D.5  W e r k p l a n u n g  S c h n i t t e :

D.6  B a u z e i t e n p l a n :

--- Ende Anlagenverzeichnis ---

## allgemeine Vorbemerkungen

## Hinweis Flächenangaben
Hinweis Flächenangaben

Die Flächenangaben beziehen sich auf die projektive Grundfläche im Grundriss. Mehrungen der Flächengröße durch geneigte Flächen (=Böschungen) sind dabei nicht berücksichtigt und sind entsprechend einzukalkulieren.

## Hinweis Entsorgung
Hinweis Entsorgung

1. Für alle Positionen in allen Titeln gilt, dass alle anfallenden Stoffe Eigentum des AN werden und ordnungsgemäß zu entsorgen sind
2. Die Vorgaben des Kreislaufwirtschaftsgesetz, besonders hinsichtlich Wiederverwertung und Recycling, sind einzuhalten
3. Entsprechende Entsorgungsnachweise sind auf Verlangen vorzulegen
4. Entsorgungsgebühren und Transportweg sind mit einzukalkulieren

## Hinweis zum Fassadenschutz
Hinweis zum Fassadenschutz

Da in letzter Zeit durch mangelhafte Abdichtung vermehrt Schäden an Fassaden festgestellt wurden, fordern wir alle Auftragnehmer auf, sich durch das Formblatt des Fachverbands Garten und Landschaftsbau, Anhang 3, Hinweise zum Anschluss Fassadensockelputz/Außenanlagen, abzusichern.

Die Abdichtung ist prinzipiell eine Leistung des Hochbaus.
Da wir aber darauf aufbauen, wenn wir verfüllen, hängen wir von einer korrekten Ausführung nach DIN 18533 ab.
Da es uns aber im Regelfall nicht möglich ist, diese zu prüfen, ohne diese zu öffnen, kann man somit einer Haftung für mangelhafte Ausführung und Schadensfälle entgehen.

## Hinweis Material
Hinweis Material

1. Alle vom AN kalkulierten Materialien sind in den betreffenden Spalten des Leistungsverzeichnisses einzutragen
2. Abweichende Materialien sind rechtzeitig beim AG zu bemustern
3. Material welches von der Eintragung im Angebot abweicht muss durch das überwachende Büro und den Auftraggeber genehmigt werden
4. Eigenmächtige Änderungen sind unzulässig
5. Falls keine Eintragung in den Bieterverzeichnissen für Material eingetragen wird, zählen die Leitprodukte als verbindlich

## Hinweis Länge Transportweg
Hinweis Länge Transportweg

1. Transportweg gemäß VOB/B
2. Der Transportweg von 250 m wird auf dem Gelände nicht überschritten

## Bestandsunterlagen und Fotos
Bestandsunterlagen und Fotos

1. Notwendige Unterlagen und Fotos zur Rechnungsstellung und zur Beweissicherung sind vom AN eigenverantwortlich zu erstellen und sind über die Einheitspreise abgegolten
2. Dies betrifft vor allem die Dokumentation von Überdeckten Leistungen sowie der Verdeutlichung von Regienachweisen
3. Alle erdüberdeckten Leistungen wie Kabelschutzrohre oder Grundleitungen sind einzumessen und dem AG in Form einer pdf und dwg zu übergeben

## Regie- Zusatzarbeiten
Regie- & Zusatzarbeiten

1. Zusatzarbeiten und Regieleistungen dürfen erst nach Freigabe des überwachenden Büros ausgeführt werden
2. Zusatzarbeiten und Regieleistungen sind so anzumelden dass deren Notwendigkeit geprüft werden kann und ggf. ein alternatives Vorgehen erarbeitet wird
3. Die Nachweise sind bis zum Freitag der Ausführungswoche als pdf an die Bauüberwachung zu übermitteln
4. Die Leistungen sind mit Bildern zu verdeutlichen und so nachvollziehbar zu gestalten das eine Vergütung erfolgen kann
5. Alle Arbeiten sind einzeln zu erfassen
6. Bei Zusatzmaterialien sind die Angebote und Lieferscheine mit einzureichen, Es gelten die allgemeinen Zuschläge gemäß EFB. Vergütet wird der Einkaufspreis plus Zuschlag und ggf. Liefekosten

## Platzverhältnisse
Platzverhältnisse

1. Auf der Baustelle stehen nur bedingt Lagerflächen zur Verfügung
2. Eine normale Materialvorhaltung ist möglich, der beigefügte
  Ausführungsplan ist bei der Kalkulation zu berücksichtigen
3. Wir setzten voraus, dass der zur Ausschreibung beigefügte Plan
  bei der Kalkulation berücksichtigt wird
4. Die Zulageposition Böschung ist für alle Neigungen größer 1:2
  Hierfür ist eine Erschwerniszulage in der Ausschreibung enthalten
5. Die Baustelle befindet sich auf einem Schulgelände. Ggf. herrscht
  Rauchverbot. Pflegearbeiten sind so zu koordinieren, dass der
  Schulbetrieb nicht gestört wird

1. Der Schulbetrieb wird voraussichtlich zum Beginn des Schuljahres
  2027/28 starten. Auf den Schulbetrieb ist Rücksicht zu nehmen,
  er darf nicht beeinträchtigt werden.

## Rechnungsunterlagen
Rechnungsunterlagen

1. Die Rechnungen sind in digitaler Form (pdf) beim überwachenden Büro einzureichen
2. Ein Aufmaß der Leistung ist allen Rechnungsarten beizufügen
3. Das Aufmaß ist als pdf und dwg zu übergeben
4. Die Frist zur Rechnungsprüfung beginnt mit dem auf der Rechnung vermerkten Eingangsdatum
5. Die Kosten für Vorrauszahlungsbürgschaften, Erfüllungsbürgschaft und Mängelbeseitigungsbürgschaft sind einzurechnen; die Bürgschaften für die Gewährleistung ist verpflichtend

## 01 Außenanlagen Haupteingang und Eingrünung

### Titel 01 Vorbereitende Arbeiten

*Hinweis: Hinweis Entsorgung*
1. Für alle Positionen in allen Titeln gilt, dass alle anfallenden Stoffe Eigentum des AN werden und ordnungsgemäß zu entsorgen sind
2. Die Vorgaben des Kreislaufwirtschaftsgesetz, besonders hinsichtlich Wiederverwertung und Recycling, sind einzuhalten
3. Entsprechende Entsorgungsnachweise sind auf Verlangen vorzulegen
4. Entsorgungsgebühren und Transportweg sind mit einzukalkulieren

*Hinweis: Transportweg*
1. Transportweg gemäß VOB/B
2. Der Transportweg von 250 m wird auf dem Gelände nicht überschritten

*Hinweis: Hinweis Material*
1. Alle vom AN kalkulierten Materialien sind in den betreffenden Spalten des Leistungsverzeichnisses einzutragen
2. Abweichende Materialien sind rechtzeitig beim AG zu bemustern
3. Material welches von der Eintragung im Angebot abweicht muss durch das überwachende Büro und den Auftraggeber genehmigt werden
4. Eigenmächtige Änderungen sind unzulässig
5. Falls keine Eintragung in den Bieterverzeichnissen für Material eingetragen wird, zählen die Leitprodukte als verbindlich

*Hinweis: Bestandsunterlagen und Fotos*
1. Notwendige Unterlagen und Fotos zur Rechnungsstellung und zur Beweissicherung sind vom AN eigenverantwortlich zu erstellen und sind über die Einheitspreise abgegolten
2. Dies betrifft vor allem die Dokumentation von Überdeckten Leistungen sowie der Verdeutlichung von Regienachweisen
3. Alle erdüberdeckten Leistungen wie Kabelschutzrohre oder Grundleitungen sind einzumessen und dem AG in Form einer pdf und dwg zu übergeben

*Hinweis: Regie- & Zusatzarbeiten*
1. Zusatzarbeiten und Regieleistungen dürfen erst nach Freigabe des überwachenden Büros ausgeführt werden
2. Zusatzarbeiten und Regieleistungen sind so anzumelden dass deren Notwendigkeit geprüft werden kann und ggf. ein alternatives Vorgehen erarbeitet wird
3. Die Nachweise sind bis zum Freitag der Ausführungswoche als pdf an die Bauüberwachung zu übermitteln
4. Die Leistungen sind mit Bildern zu verdeutlichen und so nachvollziehbar zu gestalten das eine Vergütung erfolgen kann
5. Alle Arbeiten sind einzeln zu erfassen
6. Bei Zusatzmaterialien sind die Angebote und Lieferscheine mit einzureichen, Es gelten die allgemeinen Zuschläge gemäß EFB. Vergütet wird der Einkaufspreis plus Zuschlag und ggf. Liefekosten

*Hinweis: Platzverhältnisse*
1. Auf der Baustelle stehen nur bedingt Lagerflächen zur Verfügung
2. Eine normale Materialvorhaltung ist möglich, der beigefügte Ausführungsplan ist bei der Kalkulation zu berücksichtigen
3. Wir setzten voraus, dass der zur Ausschreibung beigefügte Plan bei der Kalkulation berücksichtigt wird
4. Die Zulageposition Böschung ist für alle Neigungen größer 1:2
  Hierfür ist eine Erschwerniszulage in der Ausschreibung enthalten
5. Die Baustelle befindet sich auf einem Schulgelände. Ggf. herrscht Rauchverbot. Pflegearbeiten sind so zu koordinieren, dass der Schulbetrieb nicht gestört wird

*Hinweis: Baustelleneinrichtung*

**01.1 Baustelleneinrichtung+Verkehrssicherung**
*** Pauschalposition
Einrichten der Baustelle
Vorhalten der Baustelleneinrichtung für sämtliche in der Leistungsbeschreibung aufgeführten Leistungen
Menge: 1,000 psch

**01.2 BE-Fläche rückbauen**
BE-Fläche aus verdichtetem Tragschichtmaterial rückbauen
inkl. Aufnahme und Abtransport des Materials zur Wiederverwertung

Tragschicht aus
Kies-Sand-Gemisch, Körnung 0/32, Stärke 32 cm und
Kies-Sand-Gemisch, Körnung 0/16, Stärke 8 cm, gebrochen

Es ist davon auszugehen, dass in geringfügigem Maße Schmutz enthalten ist.
Menge: 1075,000 m³

**01.3 Unbrauchbare Stoffe aufnehmen und entsorgen**
Unbrauchbare Stoffe aufnehmen, zur Abfuhr auf messbare Haufen setzen und beseitigen

Stoffart: Folien, Papier, gemischter Abfall, Holz, Metall, Bauschutt, Steine

Abrechnung nach Entsorgungsnachweis
Menge: 10,000 m³

**01.4 Beton abstemmen**
Beton von Hand abstemmen, zerkleinern, ggf. zwischenlagern, laden und entsorgen
 z.B. bei bauseits vorhandenen Fundamenten, Schächte, Keile und ähnlichem
Menge: 5,000 m³

**01.5 Spontanbewuchs mähen**
Bewuchs aus Spontanvegetation mähen, ggf. zwischenlagern, laden und entsorgen bestehend aus: Hochstaudenfluren, Wildkräutern und Gehölzaussamung
Höhe bis 2,00 m, Schnitthöhe ca. 10 cm
Menge: 3000,000 m²

**01.6 Zulage Böschung**
Zulage zur Vorposition bei Böschungen steiler 1:2,
oder 50 % oder 26,57°
Menge: 1500,000 m²

### Titel 02 Erdarbeiten

*Hinweis: Hinweis Entsorgung*
1. Für alle Positionen in allen Titeln gilt, dass alle anfallenden Stoffe Eigentum des AN werden und ordnungsgemäß zu entsorgen sind
2. Die Vorgaben des Kreislaufwirtschaftsgesetz, besonders hinsichtlich Wiederverwertung und Recycling, sind einzuhalten
3. Entsprechende Entsorgungsnachweise sind auf Verlangen vorzulegen
4. Entsorgungsgebühren und Transportweg sind mit einzukalkulieren

*Hinweis: Transportweg*
1. Transportweg gemäß VOB/B
2. Der Transportweg von 250 m wird auf dem Gelände nicht überschritten

*Hinweis: Hinweis Material*
1. Alle vom AN kalkulierten Materialien sind in den betreffenden Spalten des Leistungsverzeichnisses einzutragen
2. Abweichende Materialien sind rechtzeitig beim AG zu bemustern
3. Material welches von der Eintragung im Angebot abweicht muss durch das überwachende Büro und den Auftraggeber genehmigt werden
4. Eigenmächtige Änderungen sind unzulässig
5. Falls keine Eintragung in den Bieterverzeichnissen für Material eingetragen wird, zählen die Leitprodukte als verbindlich

*Hinweis: Bestandsunterlagen und Fotos*
1. Notwendige Unterlagen und Fotos zur Rechnungsstellung und zur Beweissicherung sind vom AN eigenverantwortlich zu erstellen und sind über die Einheitspreise abgegolten
2. Dies betrifft vor allem die Dokumentation von Überdeckten Leistungen sowie der Verdeutlichung von Regienachweisen
3. Alle erdüberdeckten Leistungen wie Kabelschutzrohre oder Grundleitungen sind einzumessen und dem AG in Form einer pdf und dwg zu übergeben

*Hinweis: Regie- & Zusatzarbeiten*
1. Zusatzarbeiten und Regieleistungen dürfen erst nach Freigabe des überwachenden Büros ausgeführt werden
2. Zusatzarbeiten und Regieleistungen sind so anzumelden dass deren Notwendigkeit geprüft werden kann und ggf. ein alternatives Vorgehen erarbeitet wird
3. Die Nachweise sind bis zum Freitag der Ausführungswoche als pdf an die Bauüberwachung zu übermitteln
4. Die Leistungen sind mit Bildern zu verdeutlichen und so nachvollziehbar zu gestalten das eine Vergütung erfolgen kann
5. Alle Arbeiten sind einzeln zu erfassen
6. Bei Zusatzmaterialien sind die Angebote und Lieferscheine mit einzureichen, Es gelten die allgemeinen Zuschläge gemäß EFB. Vergütet wird der Einkaufspreis plus Zuschlag und ggf. Liefekosten

*Hinweis: Platzverhältnisse*
1. Auf der Baustelle stehen nur bedingt Lagerflächen zur Verfügung
2. Eine normale Materialvorhaltung ist möglich, der beigefügte Ausführungsplan ist bei der Kalkulation zu berücksichtigen
3. Wir setzten voraus, dass der zur Ausschreibung beigefügte Plan bei der Kalkulation berücksichtigt wird
4. Die Zulageposition Böschung ist für alle Neigungen größer 1:2
  Hierfür ist eine Erschwerniszulage in der Ausschreibung enthalten
5. Die Baustelle befindet sich auf einem Schulgelände. Ggf. herrscht Rauchverbot. Pflegearbeiten sind so zu koordinieren, dass der Schulbetrieb nicht gestört wird

**02.1 Haufwerksbeprobung**
*** Pauschalposition
Haufwerksbeprobung gem. LAGA-PN 98/DIN ISO 17892-4 des abzufahrenden Bodens durch ein qualifiziertes Büro/Labor

Es ist von bis zu 4 Einzelproben pro Material und dazugehörigen Gutachten auszugehen

Material, welches beprobt werden muss

300 m³ Pflanzliche Bodendecke
45 m³ Oberboden
40 m³ Boden
Menge: 1,000 psch

**02.2 Pflanzliche Bodendecke abräumen**
Pflanzliche Bodendecke abräumen,
ggf. zwischenlagern, und entsorgen
inkl. oberster belebter Bodenschicht;

Stärke i.M. ca. 10 cm;
Bewuchs Rasen, Wiese und Wild- bzw. Pionierbewuchs;
Menge: 300,000 m³

**02.3 Abtrag, Förderung Oberboden**
Oberboden profilgerecht abtragen, transportieren und zum Abtransport zwischenlagern

Dicke der Oberbodenschicht i. M. 20 cm (10-30 cm)
Menge: 10,000 m³

**02.4 Entsorgen Oberboden Z 0**
Oberboden, laden und entsorgen

Abrechnung nach Lieferschein

Es ist mit der Belastungsklasse Z 0 zu kalkulieren
Menge: 45,000 m³

**02.5 Abtrag, Förderung Boden**
Boden profilgerecht lösen, transportieren und zum Abtransport zwischenlagern
Abtragtiefe: bis 70 cm

Bodenklasse 3 bis 5 nach DIN 18300 (Alt)
Lockerungsfaktor: 1,2
Dichte 2 t/m3

Ort der Leistungserbringung:
- Belagsflächen bei Fahrgastunterständen (ca. 40 m²)
- Befestigung Zufahrt Berme Böschung Nord (ca. 40 m²)
Menge: 40,000 m³

**02.6 Boden entsorgen Z0**
Boden laden und entsorgen

Abrechnung nach Lieferschein

Es ist von unbelastetem Boden auszugehen (Z0)
Menge: 40,000 m³

**02.7 Zulage Boden laden und entsorgen bis Z2**
Boden, Riesel, Sand, Kiesmaterial transportieren, laden und entsorgen

Bodenklasse 3 bis 5 mit zum Teil verdichteten Böden durch Befahrung; DIN 18300 (2012)

Abrechnung nach Lieferschein

Es ist von belastetem Boden auszugehen (Z2)
Menge: 5,000 m³

**02.8 Zulage stark verwurzeltes Erdreich**
Zulage zu den Entsorgungspositionen für stark verwurzeltes Erdreich
Abrechnung nach Aufmaß Haufwerk und Bilddokumentation/Lieferschein
Menge: 15,000 m³

**02.9 Geländemodellierung**
Einbau von bauseits vorhandenem nicht bindigem, gut verdichtbarem Auffüllmaterial

Bodenklasse 3 und 5
Modellierung i.M. 45 cm
Einbau lagenweise bis 30 cm

inkl. Planum entsprechend DIN 18035, Bl.5: Gefälle
mit ca. 1-1,5% Ebenflächigkeit unter der 4 m-Latte
zulässige Abweichung von der Sollhöhe +/- 2cm

inkl. lagenweiser Verdichtung,
Verdichtungsgrad DPr mind. 98%,
Verformungsmodul EV2 mind. 45 MN/m²
Bodenklasse 3 und 4 nach DIN 18300 (alt)
Menge: 50,000 m³

**02.10 Suchschlitz herstellen**
Suchschlitz zur Feststellung der Lage von Kabeln,
Leitungen und dgl. herstellen.
Lage nach Angabe des AG.
Leitungsart 'beliebig'
Tiefe bis 1,60 m
Breite bis 80 cm
geeigneten Boden wieder in Auffüllbereichen einbauen,
ungeeigneten Boden über zugehörige Position einlagern und entsorgen

Bodenklasse 3 bis 5 nach DIN 18300 (Alt)
Menge: 10,000 m³

**02.11 Handschachtungen**
Boden lösen in Handarbeit,
Maschinell unterstützt oder nicht,
Boden profilgerecht ausheben
geeigneten Boden wieder in Auffüllbereichen einbauen,
ungeeigneten Boden über zugehörige Position einlagern und entsorgen
An nicht zugänglichen Stellen, an Gebäudeanschlüssen,
Wutzelbereich Bestandsbäume Engstellen, und im Bereich vorhandener Leitungen
Menge: 5,000 m³

**02.12 Boden lösen für Fundamente**
Boden für Fundamente lösen
geeigneten Boden wieder in Auffüllbereichen einbauen,
ungeeigneten Boden über zugehörige Position einlagern und entsorgen

Tiefe bis 110 cm, Breite bis 100 cm
Bodenklasse 3 bis 5 mit zum Teil verdichteten Böden durch Befahrung; DIN 18300 (2012)
Menge: 3,000 m³

### Titel 03 Wegebau

*Hinweis: Hinweis Entsorgung*
1. Für alle Positionen in allen Titeln gilt, dass alle anfallenden Stoffe Eigentum des AN werden und ordnungsgemäß zu entsorgen sind
2. Die Vorgaben des Kreislaufwirtschaftsgesetz, besonders hinsichtlich Wiederverwertung und Recycling, sind einzuhalten
3. Entsprechende Entsorgungsnachweise sind auf Verlangen vorzulegen
4. Entsorgungsgebühren und Transportweg sind mit einzukalkulieren

*Hinweis: Transportweg*
1. Transportweg gemäß VOB/B
2. Der Transportweg von 250 m wird auf dem Gelände nicht überschritten

*Hinweis: Hinweis Material*
1. Alle vom AN kalkulierten Materialien sind in den betreffenden Spalten des Leistungsverzeichnisses einzutragen
2. Abweichende Materialien sind rechtzeitig beim AG zu bemustern
3. Material welches von der Eintragung im Angebot abweicht muss durch das überwachende Büro und den Auftraggeber genehmigt werden
4. Eigenmächtige Änderungen sind unzulässig
5. Falls keine Eintragung in den Bieterverzeichnissen für Material eingetragen wird, zählen die Leitprodukte als verbindlich

*Hinweis: Bestandsunterlagen und Fotos*
1. Notwendige Unterlagen und Fotos zur Rechnungsstellung und zur Beweissicherung sind vom AN eigenverantwortlich zu erstellen und sind über die Einheitspreise abgegolten
2. Dies betrifft vor allem die Dokumentation von Überdeckten Leistungen sowie der Verdeutlichung von Regienachweisen
3. Alle erdüberdeckten Leistungen wie Kabelschutzrohre oder Grundleitungen sind einzumessen und dem AG in Form einer pdf und dwg zu übergeben

*Hinweis: Regie- & Zusatzarbeiten*
1. Zusatzarbeiten und Regieleistungen dürfen erst nach Freigabe des überwachenden Büros ausgeführt werden
2. Zusatzarbeiten und Regieleistungen sind so anzumelden dass deren Notwendigkeit geprüft werden kann und ggf. ein alternatives Vorgehen erarbeitet wird
3. Die Nachweise sind bis zum Freitag der Ausführungswoche als pdf an die Bauüberwachung zu übermitteln
4. Die Leistungen sind mit Bildern zu verdeutlichen und so nachvollziehbar zu gestalten das eine Vergütung erfolgen kann
5. Alle Arbeiten sind einzeln zu erfassen
6. Bei Zusatzmaterialien sind die Angebote und Lieferscheine mit einzureichen, Es gelten die allgemeinen Zuschläge gemäß EFB. Vergütet wird der Einkaufspreis plus Zuschlag und ggf. Liefekosten

*Hinweis: Platzverhältnisse*
1. Auf der Baustelle stehen nur bedingt Lagerflächen zur Verfügung
2. Eine normale Materialvorhaltung ist möglich, der beigefügte Ausführungsplan ist bei der Kalkulation zu berücksichtigen
3. Wir setzten voraus, dass der zur Ausschreibung beigefügte Plan bei der Kalkulation berücksichtigt wird
4. Die Zulageposition Böschung ist für alle Neigungen größer 1:2
  Hierfür ist eine Erschwerniszulage in der Ausschreibung enthalten
5. Die Baustelle befindet sich auf einem Schulgelände. Ggf. herrscht Rauchverbot. Pflegearbeiten sind so zu koordinieren, dass der Schulbetrieb nicht gestört wird

**03.1 Planum herstellen**
Planum herstellen für alle Flächen

zulässige Abweichung von der Sollhöhe +/- 2cm
Ebenerdigkeit unter der 4 m Latte +/- 2 cm

inkl. Untergrund verdichten
Verdichtungsgrad DPr mind. 97%,
Verformungsmodul EV2 mind. 45 MN/m2,
Bodenklasse 3 und 4 nach DIN 18300 (alt)

Ort der Leistungserbringung: Befestigung Zufahrt Berme Böschung Nord (ca. 40 m²), Belagsflächen bei Fahrgastunterständen (ca. 40 m²) und Lehrgarten (ca. 80 m²)
Outdoor-Klassenzimmer (für Schotterrasen): 850 m²
Menge: 1010,000 m²

**03.2 Zulage Untergrund verdichten 103%**
*** Grundposition ZZ 1.0
Untergrund verdichten für Plätze, Wege, Parkplätze, Spielflächen, Fahrspuren, usw. (befestigte Flächen)
Verdichtungsgrad DPr mind. 100%,
Verformungsmodul EV2 mind. 100 MN/m2,

Bodenklasse 3 und 4 nach DIN 18300 (alt)
Menge: 150,000 m²

*Hinweis: Tragschichten*

**03.3 Frostschutzschicht herstellen Gehwege**
Frostschutzschicht herstellen
Baustoffgemisch 0/32.
inkl. Feinplanum
profilgerechte Lage mit max. Abweichung von der Sollhöhe
1 cm
Ebenheit: Unebenheiten (4 m Messstrecke) max. +/- 1 cm
Ev2: mind. 100 MN/m²
Verdichtungsgrad DPr mind. 103%,
Schichtdicke vor dem Verdichten max. 25 cm
Einbaudicke 30 cm, Einbau in 2 Lagen
Abgerechnet wird nach Auftragsprofilen

Ort der Leistungserbringung: Belagsflächen bei Fahrgastunterständen
Menge: 10,000 m³

**03.4 Schottertragschicht herstellen**
Schottertragschicht herstellen
Baustoffgemisch 0/32, gebrochenes Material
Einbaudicke = 15 cm.
inkl. Feinplanum
profilgerechte Lage mit max. Abweichung von der Sollhöhe
1 cm
Ebenheit: Unebenheiten (4 m Messstrecke) max. +/- 1 cm
Ev2: mind. 100 MN/m²
Verdichtungsgrad DPr mind. 103%,
Abrechnung nach Volumen

Schotternester ohne Feinanteile sind punktuell nachzubessern

Ort der Leistungserbringung: Befestigung Zufahrt Berme Böschung Nord (ca. 40 m²), Belagsflächen bei Fahrgastunterständen (ca. 40 m²) und Lehrgarten (ca. 80 m²)
Menge: 25,000 m³

*Hinweis: Einfassungen*

**03.5 Leistenstein Beton 100/20/8 bündig einbauen**
Leistenstein Beton liefern und als Einfassung einbauen

Größe: 100 x 20 x 8 cm
Leistenstein gefast, Einbau bündig mit FOK Belag
OK Rückenstütze auf Pflanzflächenseite mind. 0,1 m unter OK Leistenstein

inkl. Planum
inkl. Bettung aus Beton C20/25; Stärke 20 cm mit beidseitiger Rückenstütze
inkl. Schnitt- und Nebenarbeiten, maximale Schnittlänge 2,00 m

Ort der Leistungserbringung: Belagsflächen bei Fahrgastunterständen Nordseite Bushalteplatz
Menge: 30,000 m

**03.6 Leistenstein Beton 100/50/8 erhöht einbauen**
Leistenstein Beton liefern und als Einfassung einbauen

Größe: 100 x 50 x 8 cm
Leistenstein gefast, Einbau bündig mit FOK Belag
OK Rückenstütze auf Pflanzflächenseite mind. 0,25 m unter OK Leistenstein

inkl. Planum
inkl. Bettung aus Beton C20/25; Stärke 20 cm mit beidseitiger Rückenstütze
inkl. Schnitt- und Nebenarbeiten, maximale Schnittlänge 2,00 m

Ort der Leistungserbringung: Belagsflächen bei Fahrgastunterständen Südseite Bushalteplatz
Menge: 16,000 m

*Hinweis: Beläge*

**03.7 Betonpflaster naturgrau**
Pflaster aus Beton liefern und nach Herstellerangaben im Reihenverband mit Halbversatz auf vorhandene Tragschicht einbauen

Größe: 20 x 20 cm (Rasterformat) mit Steinen für Halbversatz aus 10 x 20 bzw. 30 x 20 cm
Steinstärke 8 cm
Oberfläche: ohne Oberflächenbehandlung, 2-schichtig, Vorsatzdicke > 10 mm
Farbe: naturgrau
Kanten mit Mikrofase

Es sind ausreichend Anfängersteine für Halbversatz zu bestellen, damit kein Schnitt erforderlich ist.

inkl. Bettung, Körnung 0/4, Stärke 4 cm, aus Hartgestein
inkl. Fugenfüllung, filterstabil gegenüber Bettung, Körnung passend für Fugenmaß, aus Hartgestein
inkl. Schnitt, max. Schnittlänge 20 m

angeboten wird:

'...............................................'

'...............................................'

'...............................................'

Ort des Einbaus: Belagsflächen bei Fahrgastunterständen
Menge: 40,000 m²

**03.8 Rasengittersteine**
Rasengittersteine aus Beton liefern und nach Herstellerangaben im Reihenverband mit Halbversatz auf vorhandene Tragschicht einbauen

Formate: 40 x 60 cm
Stärke: 8 cm
Farbe: grau
Rutschwert R13
mit Fase 3 x 2 mm
Oberfläche: unbehandelt
mit verdeckt angeformten Abstandshaltern

angeboten wird

'...............................'

'...............................'

'...............................'

inkl. Bettung aus Splitt 0/5mm; Stärke 5 cm;
inkl. Pflasterfugen durchgehend bzw. homogen mit
Oberboden-Sandgemisch auffüllen;
Oberboden : Sand 0/3 : Kompost mischen und sieben
max. Korngröße 20 mm
Mischungsverhältnis prozentual  60 : 30 : 10
inkl. Rasenansaat RSM 2.2.2/FLL
Auffüllung der Fugen mit Splitt ist unzulässig

inkl. Schnitt, max. Schnittlänge 20 m
Alle anfallenden Materialien werden Eigentum des AN und
sind fachgerecht zu entsorgen.

Ort des Einbaus: Befestigung Zufahrt Berme Nordböschung
Menge: 40,000 m²

**03.9 Wege Lehrgarten**
Deckschicht aus korngestuftem, gebrochenem, kalkhaltigem Mineralstoffgemisch auftragen und verdichten;
Material mit ausreichender Feuchtigkeit einbauen um einen
Verdichtungsgrad von DPr min. 103% zu erreichen.

Körnung 0/16 mm
Schichtdicke 10 cm
Höhengenauigkeit +/- 0,5 cm
Ebenflächigkeit unter 4m Latte +/- 0,5 cm
Menge: 8,000 m³

**03.10 Oberflächenbehandlung Wege Lehrgarten**
Oberflächenbehandlung der ungebundenen Deckschicht der Position wie vor mit

Splitt 2/5, Schichtdicke 10 mm;

Auftragen auf ungebundene Deckschicht inkl. Einwalzen, um eine erhöhte Verzahnung zu erzielen

Leistungsort: Lehrgarten
Menge: 80,000 m²

**03.11 Vegetationstragschicht Schotterrasen**
Vegetationstragschicht für Schotterrasen
auf vorhandene Kiestragschicht aufbringen
und gemäß geforderter Tragfähigkeit verdichten
Gemisch aus Schotter 16/32,
Sand 0/2 und Oberboden, Bodengruppe 2 DIN 18915,
im Verhältnis 5 : 3 : 2,
Schichtdicke: 15 cm,
Tragfähigkeit EV2 mind. 60 MN/m2,
Höhengenauigkeit: + - 1 cm,
Ebenflächigkeit: + - 1 cm,

inkl. Feinplanie, Rasenansaat mit Regel-Saatgutmischung
RSM 5.1/FLL für Schotterrasenflächen
Ausführung in einem Arbeitsgang
Saatgutmenge 35 gr/m2
die Beschaffenheit und Eignung der Saatmischung gem.
FLL-Richtlinien ist vom AN nachzuweisen.
Abrechnung nach Aufmaß Schotterrasenfläche

Ort der Herstellung: Outdoor-Klassenzimmer und Lehrgarten
Menge: 125,000 m³

### Titel 04 Mauern und Zäune

*Hinweis: Hinweis Entsorgung*
1. Für alle Positionen in allen Titeln gilt, dass alle anfallenden Stoffe Eigentum des AN werden und ordnungsgemäß zu entsorgen sind
2. Die Vorgaben des Kreislaufwirtschaftsgesetz, besonders hinsichtlich Wiederverwertung und Recycling, sind einzuhalten
3. Entsprechende Entsorgungsnachweise sind auf Verlangen vorzulegen
4. Entsorgungsgebühren und Transportweg sind mit einzukalkulieren

*Hinweis: Transportweg*
1. Transportweg gemäß VOB/B
2. Der Transportweg von 250 m wird auf dem Gelände nicht überschritten

*Hinweis: Hinweis Material*
1. Alle vom AN kalkulierten Materialien sind in den betreffenden Spalten des Leistungsverzeichnisses einzutragen
2. Abweichende Materialien sind rechtzeitig beim AG zu bemustern
3. Material welches von der Eintragung im Angebot abweicht muss durch das überwachende Büro und den Auftraggeber genehmigt werden
4. Eigenmächtige Änderungen sind unzulässig
5. Falls keine Eintragung in den Bieterverzeichnissen für Material eingetragen wird, zählen die Leitprodukte als verbindlich

*Hinweis: Bestandsunterlagen und Fotos*
1. Notwendige Unterlagen und Fotos zur Rechnungsstellung und zur Beweissicherung sind vom AN eigenverantwortlich zu erstellen und sind über die Einheitspreise abgegolten
2. Dies betrifft vor allem die Dokumentation von Überdeckten Leistungen sowie der Verdeutlichung von Regienachweisen
3. Alle erdüberdeckten Leistungen wie Kabelschutzrohre oder Grundleitungen sind einzumessen und dem AG in Form einer pdf und dwg zu übergeben

*Hinweis: Regie- & Zusatzarbeiten*
1. Zusatzarbeiten und Regieleistungen dürfen erst nach Freigabe des überwachenden Büros ausgeführt werden
2. Zusatzarbeiten und Regieleistungen sind so anzumelden dass deren Notwendigkeit geprüft werden kann und ggf. ein alternatives Vorgehen erarbeitet wird
3. Die Nachweise sind bis zum Freitag der Ausführungswoche als pdf an die Bauüberwachung zu übermitteln
4. Die Leistungen sind mit Bildern zu verdeutlichen und so nachvollziehbar zu gestalten das eine Vergütung erfolgen kann
5. Alle Arbeiten sind einzeln zu erfassen
6. Bei Zusatzmaterialien sind die Angebote und Lieferscheine mit einzureichen, Es gelten die allgemeinen Zuschläge gemäß EFB. Vergütet wird der Einkaufspreis plus Zuschlag und ggf. Liefekosten

*Hinweis: Platzverhältnisse*
1. Auf der Baustelle stehen nur bedingt Lagerflächen zur Verfügung
2. Eine normale Materialvorhaltung ist möglich, der beigefügte Ausführungsplan ist bei der Kalkulation zu berücksichtigen
3. Wir setzten voraus, dass der zur Ausschreibung beigefügte Plan bei der Kalkulation berücksichtigt wird
4. Die Zulageposition Böschung ist für alle Neigungen größer 1:2
  Hierfür ist eine Erschwerniszulage in der Ausschreibung enthalten
5. Die Baustelle befindet sich auf einem Schulgelände. Ggf. herrscht Rauchverbot. Pflegearbeiten sind so zu koordinieren, dass der Schulbetrieb nicht gestört wird

*Hinweis: Sichtschutzwände*

*Hinweis: Beschreibung Sichtschutzwände*
Die Sichtschutzwände sollen die zur Erholung vorgesehenen Flächen, die Pausenhöfe, von den Flächen für den Schulbetrieb, den Werkhöfen, abgrenzen und haben raumbildende Wirkung.
Unterstützt wird die Abgrenzung durch eine Bepflanzung auf beiden Seiten.
Die Raumbildung wird durch die Höhe von 1,8 bis 2,0 m erzeugt.
Die Anordnung ist in allen Höfen gleich: jeweils 6 Wände, in U-Form, dabei jeweils 4 über Eck verbunden bzw. aneinander stehend zu 2 Eck-Wänden. Die lichten Abstände zwischen den Wänden variieren von Hof zu Hof.

Das Grundgerüst ist für alle Typen (Holz, Ziegel, Metall) der Sichtschutzwände gleich:
Betonfundamente, auf denen Stahlpfosten mit einer Fußplatte befestigt werden. An den Stahlpfosten werden dann Unterzüge aus Holz und Metall befestigt bzw. wirken als Verankerung für die freistehende Ziegelmauern.

Die Maße sind ebenfalls in allen Höfen gleich: Wandflächen (zum Pausenhof) von jeweils insgesamt ca. 25 m²
Bodenfreiheit:
bei Holz 0,15 m
bei Metall 0,1 m
bei Ziegel 0 m

**04.1 Pfosten für Sichtschutzwände Holz + Metall**
Stahlpfosten liefern und einbauen
feuerverzinkt
Höhe 2000 mm
Querschnitt 100x100 mm
Materialstärke 5 mm

inkl. verschweißte, feuerverzinkte Fußplatte
Maße 300x300 mm
Stärke 10 mm
inkl. 4 Bohrungen in Fußplatten-Ecken für Verankerung,
Randabstände (Mitte Lochung) 50 mm

inkl. Verankerung Pfosten in bauseitigen Betonfundamenten mit verklebten Schwerlastdübeln, M12x200

inkl. Nebenarbeiten, Hilfsmitteln und Kleinteile
Menge: 20,000 St

**04.2 Pfosten für Sichtschutzwände Ziegel**
Stahlpfosten liefern und einbauen
feuerverzinkt
Höhe 1.750 mm
Querschnitt 100x100 mm
Materialstärke 5 mm

inkl. verschweißte, feuerverzinkte Fußplatte
Maße 300x300 mm
Stärke 10 mm
inkl. 4 Bohrungen in Fußplatten-Ecken für Verankerung,
Randabstände (Mitte Lochung) 50 mm

inkl. Verankerung Pfosten in Fundamenten mit verklebten Schwerlastdübeln, M12x200

inkl. Nebenarbeiten, Hilfsmitteln und Kleinteile
Menge: 10,000 St

*Hinweis: Sichtschutzwand Metall*

**04.3 Unterzüge Sichtschutzwand Metall**
Unterzüge als Unterkonstruktion für Sichtschutzwand Metall liefern und einbauen
Material: Stahl, feuerverzinkt
Maße:
Länge 2.330 mm,
Querschnitt 70x70 mm
Stärke 5 mm
Kanten gebrochen

inkl. Nebenarbeiten, Hilfsmitteln und Kleinteile
Menge: 24,000 St

**04.4 Sichtschutzwand Metall**
Stahlblech für Sichtschutzwand Metall liefern und einbauen
Material: Stahl, zur Korrosion nach der Montage bzw. CorTen-Stahl
Maße:
Wandfläche:
5x BxH = 2.500 x 1.750 mm
1x BxH = 2.100 x 1.750 mm
Umkantung 70 mm an den oberen / seitlichen Rändern der Wandfläche
Stärke 3 mm
Kanten gebrochen
Aufteilung auf max. 3 Teilflächen bei Montage mit Sicherung für ebenmäßigen vertikalen Stoß zulässig
Stahlbleche bei den Eck-Wänden Stoß an Stoß montieren

inkl. Nebenarbeiten, Hilfsmitteln und Kleinteile
Menge: 6,000 St

*Hinweis: Sichtschutzwand Holz*

**04.5 Unterzüge Sichtschutzwand Holz**
Unterzüge als Unterkonstruktion für Sichtschutzwand Holz liefern und hochkant einbauen
Material: Lärche, unbehandelt, o.ä. (für Gebrauchsklasse 3.2, Dauerhaftigkeitsklasse 2 oder besser)
Maße:
Länge 2.500 mm,
Querschnitt 100x200 mm

inkl. Nebenarbeiten, Hilfsmitteln und Kleinteile
Menge: 24,000 St

**04.6 Sichtschutzwand Holz**
Latten für Sichtschutzwand Holz liefern und einbauen
Material: Lärche, unbehandelt, o.ä. (für Gebrauchsklasse 3.2, Dauerhaftigkeitsklasse 2 oder besser)
Maße: Länge 1.750 mm
Querschnitt ca. 40 x 60-70 mm
1 Stirnseite abgeschrägt (45°)
Einbau mit der Schmalseite an die Unterzüge, Schräge an der OK Wand zum Pausenhof zeigend
lichter Abstand zwischen Latten von 25 mm
Latten bei den Eck-Wänden mit lichtem Abstand von 8-10 mm montieren

inkl. Nebenarbeiten, Hilfsmitteln und Kleinteile
Menge: 6,000 St

*Hinweis: Sichtschutzwand Ziegel*

**04.7 Hohlblockziegel für Sichtschutzwand Ziegel**
plangeschliffene Hochlochziegel zur Verfüllung mit Dränbeton 8/16 liefern und einbauen als einschalige Wand
Maße Einzelstein (LxBxH): 373x240x249 mm
Verwendung von Dünnbettmörtel für nahezu fugenlose Mauer
Montage der Steine im Halbversatz

inkl. Schneiden für Anfängersteine und Eckverbindungen Anzahl ca. 50 St. (1 Stein = 2 Anfängersteine)
inkl. Einbau von 12 St. Mauerwerksverbindern für die Ecken

angeboten wird:

'...............................'

'...............................'

'...............................'
Menge: 300,000 St

**04.8 Dränbeton für Sichtschutzwand Ziegel**
Dränbeton 8/16 liefern und einbauen in einschalige Wand aus Hohlblockziegeln
inkl. Verdichten
Menge: 3,250 m³

**04.9 Klinker-Riemchen für Sichtschutzwand Ziegel**
Klinker-Riemchen liefern und einbauen
zur Verblendung des einschaligen Mauerwerks
Einbau ohne durchlaufende vertikale Fugen

mittlere Länge: 400 mm
mittlere Höhe: 62,5 mm
Dicke: 15 mm
ca. 40 St./m²

Farbton: rot-schattiert

inkl. Sonderformate (gewinkelte Steine für Mauerecken)
Angebot und Verwendung von farblich ähnlichen Restposten zulässig --> in farblicher Mischung einzubauen

angeboten wird:

'...............................'

'...............................'

'...............................'
Menge: 55,000 m²

*Hinweis: Mauern als Geländeabfangung*

**04.10 Böschungssteine für einlagige Mauer**
Böschungssteine aus Jura-Kalkgestein liefern und als Mauer einbauen
Farbe: graugelb

Größe (LxTxH): 60-120 x 45-50 x 50 cm
Vorderansicht gespalten, Lager- und Stoßfugen gesägt, Rückseite roh

inkl. Bettung aus Magerbeton, Stärke 15 cm

Leitprodukt:
Dietfurter Kalkstein, Spaltquader S4
Franken-Schotter GmbH & Co. KG
Hugerbachtal 1
91757 Treuchtlingen-Dietfurt
gemäß Angebot 26105512 v. 28.04.2026

oder gleichwertig

geliefert wird:

'...............................'

'...............................'

'...............................'
Menge: 70,000 m

*Hinweis: Zäune*

**04.11 Zaunpfosten für Rollzaun**
Lieferung und Montage von Zaunpfosten für einen Rollzaun
Material: Edelkastanie oder Robinie, natur, unbehandelt, naturrund, entrindet / geschält, gespitzt
Dauerhaftigkeitsklasse 2 oder besser
Pfostenquerschnitt: rund, Durchmesser 7-10 cm, Länge mind. 1,8 m
Höhe über OK Gelände: 120 cm, Einbau mind. 1/3 in Boden
Pfostenabstand ca. 1,2 m
Pfosten lot-, flucht- und höhengerecht einbauen

inkl. Lieferung und Einbau ohne Betonfundamente
Menge: 70,000 St

**04.12 Querlattung für Rollzaun**
Lieferung und Montage von Querlatten für einen Rollzaun
Material: Edelkastanie oder Robinie, natur, unbehandelt, halbrund, entrindet / geschält, gesägt
Dauerhaftigkeitsklasse 2 oder besser
Lattenquerschnitt: halbrund, Durchmesser 8-11 cm, Länge mind. 2 m
Höhe über OK Gelände: 120 cm, Einbau mind. 1/3 in Boden
Lattenabstand ca. 0,8 m
Latten parallel zu OK Boden einbauen

inkl. Lieferung und Einbau ohne Betonfundamente
Menge: 140,000 m

**04.13 Rollzaun**
Lieferung und Montage eines Rollzauns
Material: Edelkastanie, natur, unbehandelt, gespalten / nicht gesägt, einseitig gespitzt
Dauerhaftigkeitsklasse 2 oder besser
Drahtverspannung verzinkt mit je mind. 3 Drahtreihen
Zaunlatten: Durchmesser 3-4 cm,
Abstand: ca. 5 cm
Höhe 100 cm
Bodenfreiheit mind. 15 cm

inkl. Kleinteile für Befestigung etc., Hilfsmittel und Nebenarbeiten
Menge: 70,000 m

**04.14 Tor für Rollzaun**
Lieferung und Montage eines Tors für den Rollzaun
Material: Edelkastanie, natur
einfache Ausführung aus halbierten Rundhölzern
Zaunlatten: Breite 10 cm
Abstand: 4 cm
Höhe 100 cm
Breite 120 cm
inkl. Beschläge (Bänder, Plattenkloben, Torfalle)
Öffnung DIN links
Bodenfreiheit mind. 15 cm
Menge: 1,000 St

### Titel 05 Ausstattung

*Hinweis: Hinweis Entsorgung*
1. Für alle Positionen in allen Titeln gilt, dass alle anfallenden Stoffe Eigentum des AN werden und ordnungsgemäß zu entsorgen sind
2. Die Vorgaben des Kreislaufwirtschaftsgesetz, besonders hinsichtlich Wiederverwertung und Recycling, sind einzuhalten
3. Entsprechende Entsorgungsnachweise sind auf Verlangen vorzulegen
4. Entsorgungsgebühren und Transportweg sind mit einzukalkulieren

*Hinweis: Transportweg*
1. Transportweg gemäß VOB/B
2. Der Transportweg von 250 m wird auf dem Gelände nicht überschritten

*Hinweis: Hinweis Material*
1. Alle vom AN kalkulierten Materialien sind in den betreffenden Spalten des Leistungsverzeichnisses einzutragen
2. Abweichende Materialien sind rechtzeitig beim AG zu bemustern
3. Material welches von der Eintragung im Angebot abweicht muss durch das überwachende Büro und den Auftraggeber genehmigt werden
4. Eigenmächtige Änderungen sind unzulässig
5. Falls keine Eintragung in den Bieterverzeichnissen für Material eingetragen wird, zählen die Leitprodukte als verbindlich

*Hinweis: Bestandsunterlagen und Fotos*
1. Notwendige Unterlagen und Fotos zur Rechnungsstellung und zur Beweissicherung sind vom AN eigenverantwortlich zu erstellen und sind über die Einheitspreise abgegolten
2. Dies betrifft vor allem die Dokumentation von Überdeckten Leistungen sowie der Verdeutlichung von Regienachweisen
3. Alle erdüberdeckten Leistungen wie Kabelschutzrohre oder Grundleitungen sind einzumessen und dem AG in Form einer pdf und dwg zu übergeben

*Hinweis: Regie- & Zusatzarbeiten*
1. Zusatzarbeiten und Regieleistungen dürfen erst nach Freigabe des überwachenden Büros ausgeführt werden
2. Zusatzarbeiten und Regieleistungen sind so anzumelden dass deren Notwendigkeit geprüft werden kann und ggf. ein alternatives Vorgehen erarbeitet wird
3. Die Nachweise sind bis zum Freitag der Ausführungswoche als pdf an die Bauüberwachung zu übermitteln
4. Die Leistungen sind mit Bildern zu verdeutlichen und so nachvollziehbar zu gestalten das eine Vergütung erfolgen kann
5. Alle Arbeiten sind einzeln zu erfassen
6. Bei Zusatzmaterialien sind die Angebote und Lieferscheine mit einzureichen, Es gelten die allgemeinen Zuschläge gemäß EFB. Vergütet wird der Einkaufspreis plus Zuschlag und ggf. Liefekosten

*Hinweis: Platzverhältnisse*
1. Auf der Baustelle stehen nur bedingt Lagerflächen zur Verfügung
2. Eine normale Materialvorhaltung ist möglich, der beigefügte Ausführungsplan ist bei der Kalkulation zu berücksichtigen
3. Wir setzten voraus, dass der zur Ausschreibung beigefügte Plan bei der Kalkulation berücksichtigt wird
4. Die Zulageposition Böschung ist für alle Neigungen größer 1:2
  Hierfür ist eine Erschwerniszulage in der Ausschreibung enthalten
5. Die Baustelle befindet sich auf einem Schulgelände. Ggf. herrscht Rauchverbot. Pflegearbeiten sind so zu koordinieren, dass der Schulbetrieb nicht gestört wird

*Hinweis: Hinweis Arbeiten mit Mörtel und Beton*
Für alle Positionen in diesem LV gilt, dass bei allen Arbeiten, bei denen Zement, Beton und Mörtel verarbeitet wird, die fachgerechte Säuberung der Steine und Flächen von Zement-, Beton- und Mörtelrückständen zu den Nebenleistungen gehört und in den EP einzukalkulieren ist

*Hinweis: Fundamente*

**05.1 Fundamente für Fahrgastunterstände / Fahrradüberdachung herstellen**
Fundamente für Fahrgastunterstände / Fahrradüberdachung nach Fundamentplänen vom Hersteller / Lieferanten herstellen

Beton C25/30
inkl. Bewehrung aus Stabstahl, d 14 mm und Baustahlmatten Q 188a
inkl. Schalung
Menge: 18,000 m³

**05.2 Fundament für Pfosten**
Fundamente für betonlose Montage von Ausstattungsgegenständen liefern und höhengerecht zu Belag / Gelände einbauen
für Pfosten aus Stahl-Rundrohr, Durchmesser ca. 5 cm,
geeignet für Böden, wie in Baugrundgutachten klassifiziert und verdichtete Auffüllböden

angeboten wird:

'.........'

'.........'

'.........'

Ort der Ausführung: gemäß Angabe AG / Bauleitung
Menge: 5,000 St

**05.3 Schraubfundamente für Pfosten Schildertafel**
Fundament für Schildertafel aus Schraubfundamenten liefern und herstellen
Höhe Schildertafel über OK Gelände bis 2,25 m
Windlasten bis 1,7 kN/m²

Schraubfundamente in 2 Reihen einbauen, Reihenabstand ca. 0,75 m
OK 1. Reihe ca. 0,20 m unter OK Gelände
OK 2. Reihe ca. 0,20 m unter OK Gelände

Abstand der einzelnen Fundament-Positionen zueinander: 1,80m bzw. nach Angabe AG10

alle Stahlteile verzinkt

inkl. aller erforderlichen Kleinteile und Hilfsmittel
inkl. Erstellung und Übergabe der beim Eindrehen der Schraubfundamente erstellten Prüfprotokolle

Leitprodukt:
Krinner G114x3,6x1300 4xM16
Hauslbauer & Sohn GbR
Haunberger Str. 31a
84378 Nöham / Dietersburg

oder gleichwertig

geliefert wird:

'...............................'

'...............................'

'...............................'
Menge: 4,000 St

**05.4 Schraubfundament Flanschplatte**
Schraubfundamente liefern und höhen-, lot- und fluchtgerecht einbauen
geeignet für Böden, wie in Baugrundgutachten klassifiziert und verdichtete Auffüllböden
Material: Stahl, feuerverzinkt, Spirale durchgehend verschweißt
Länge: mind. 1,3 m
Durchmesser: mind. 76 mm
mit Flanschplatte mit zentriertem M-Gewinde
Einbau mit OK Flanschplatte 0,2 m unter OK Belag

Verwendung für:
- Pfosten Rankhilfe Weinreben (2 St.)
- Sitzstämme Pausenhof Holz (14 St.)
- Sitzbänke Pausenhof Metall (12 St.)

Leitprodukt:
Krinner M76x1300
Hauslbauer & Sohn GbR
Haunberger Str. 31a
84378 Nöham / Dietersburg
gemäß Angebot v. 07.09.2026

oder gleichwertig

geliefert wird:

'...............................'

'...............................'

'...............................'
Menge: 28,000 St

**05.5 Schraubfundament Pfostenträger**
Schraubfundamente liefern und höhen-, lot- und fluchtgerecht einbauen
geeignet für Böden, wie in Baugrundgutachten klassifiziert und verdichtete Auffüllböden
Material: Stahl, feuerverzinkt, Spirale durchgehend verschweißt
Länge: mind. 1,3 m
Durchmesser: mind. 76 mm
mit Pfostenträger
Einbau mit UK Pfostenträger 0,05-0,10 m über OK Erde

Leitprodukt:
Krinner U76x1300
Hauslbauer & Sohn GbR
Haunberger Str. 31a
84378 Nöham / Dietersburg
gemäß Angebot v. 07.09.2026

oder gleichwertig

geliefert wird:

'...............................'

'...............................'

'...............................'
Menge: 9,000 St

**05.6 Fundamentrohr AD 292 mm**
Fundamentrohr für Ausstattungselemente bestehend
aus stabilem außen gewelltem Kunststoffrohr, Werkstoff: PE-HD.
Fundamentrohr Øi (mm): 250
Fundamentrohr Øa (mm): 292 gewellt
Rohrlänge (mm): 800
Einbau einschl. Grabarbeiten, Setzen und Wiederverfüllen.
Überschüssiges Aushubmaterial ist zu entfernen.
Menge: 5,000 St

*Hinweis: Bänke und Sitzmöglichkeiten*

**05.7 Pfosten für Sitzstämme Holz, eckig**
Pfosten für eckige Sitzstämme im Themenhof Holz herstellen, liefern und einbauen
Pfosten für durchgehende gleiche Sitzhöhe von 45 cm über OK Belag

Material: Stahl, feuerverzinkt
Querschnitt rund/quadratisch, d = 5 cm, Stärke 5 mm

Pfosten mit Flanschplatte mit Bohrungen zur Befestigung an Schraubfundamenten sowie Flanschplatte zur verdeckten Befestigung der Holzstämme von unten her
Länge Pfosten inkl. Flaschplatten 25 cm (OK Flanschplatte Schraubfundamente -0,2 m unter OK Belag)

Feinjustierung der Höheneinstellung bei Montage der mit den Sitzstämmen bereits verschraubten Pfosten auf den Flanschplatten der Schraubfundamenten durch Futterbleche, bis max. 1 cm Gesamt-Stärke

inkl. Kleinteile, Hilfsmittel und Nebenarbeiten

Leitprodukt:
Hauslbauer & Sohn GbR
Haunberger Str. 31a
84378 Nöham / Dietersburg
gemäß Angebot v. 07.09.2026

oder gleichwertig

geliefert wird:

'...............................'

'...............................'

'...............................'
Menge: 14,000 St

**05.8 Sitzbalken Holz eckig**
Sitzbalken Holz für Montage auf Pfosten aus voriger Position liefern und einbauen
optional vorvergraut
Querschnitt 0,4 x 0,4 m
optional aus 4 Einzelbalken nahezu fugenlos zusammengefügt und sicher verbunden (Einzelquerschnitte 0,2 x 0,2 m)
Länge der einzelnen Sitzstämme zw. 3,0 und 5,0 m, Gesamtlänge ca. 27,5 m

Material: Holz ohne Gerbsäure / Harz an der Oberfläche, nicht-tropischer Herkunft, (bei Bedarf behandelt für) Dauerhaftigkeitsklasse 2 oder besser
Menge: 27,500 m

**05.9 Unterbau für Sitzplattformen Holz-Ziegel-Metall**
Unterbau für Sitzplattformen Holz-Ziegel-Metall herstellen
Material:
Ziegel
Format: 24x11,5x7,1 cm (= Normalformat)
Farbe: rot-(grau-)schattiert
Anzahl pro großer Sitzlandschaft: ca. 210 St.
Anzahl kleine Sitzlandschaft an Mauer: ca. 125 St.
Maße Unterbau:
3x 2,9 x 0,9 x 0,4 (große Sitzlandschaft)
1x 2,4 x 0,4 x 0,4 (kleine Sitzlandschaft)

umlaufende Mauer auf Pflasterfläche (Umfang ca. 7,6 m bzw. 5,6 m) aus Ziegelsteinen durch Aufmauern mit Fugenbreite ca. 1 cm herstellen, Kreuzfugen sind nicht zulässig
Deckfläche aus Ziegelsteinen herstellen, Kreuzfugen sind nicht zulässig

Füllung der Mauer unter Deckfläche mit gestampftem Kies
inkl. Einlegen eines Baustahls auf zweitoberster Lage Mauer
inkl. Sauberkeitsschicht aus Beton C16/20, Größtkorn 16 mm, Stärke ca. 8 cm
inkl. Einbau der Deckfläche mit Mörtel auf Sauberkeitsschicht mit Haftschlämme

inkl. Schnitt für Kanten / Ecken, bis 150 St. Ziegelsteine
inkl. Lieferung aller benötigten Teile

angeboten wird als Ziegel:

'...............................'

'...............................'

'...............................'
Menge: 20,000 m²

**05.10 Unterzüge für Sitzplattformen Holz-Ziegel-Metall**
Unterzüge für Sitzplattformen im Themenhof Ziegel herstellen und liefern
Material: Stahl, feuerverzinkt
Winkelstahl, Schenkellänge 60 x 60 mm
Materialstärke 5 mm

inkl. Lieferung und Befestigung auf Unterbau aus voriger Position
inkl. Bohrungen im waagerechten Schenkel für verdeckte Befestigung der Holzlattung von unten her
inkl. Bohrungen im senkrechten Schenkel für Befestigung des Unterzuges auf Unterbau
inkl. Lieferung aller benötigten Teile

Abstand Unterzüge zu Rand Sitzplattform 5 cm (Länge) und 15 cm (Breite)
Menge: 30,000 m

**05.11 Sitzfläche für Sitzplattformen Holz-Ziegel-Metall**
Sitzflächen für Sitzplattformen im Themenhof Ziegel herstellen und liefern

Sitzfläche aus Latten herstellen, von unten verschraubt mit Unterzügen
Material: harzfreies Holz regionaler Herkunft, Dauerhaftigkeitsklasse 2 oder besser
Querschnitt: 60x40, hochkant eingebaut, Abstand 10 mm (ca. 22 m / m²)
Lattung quer zur Sitzfläche gemäß Detailplan

inkl. Lieferung aller benötigten Teile

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Menge: 13,000 m²

**05.12 Pfosten für Sitzbänke Holz-Metall**
Pfosten für Sitzbänke im Themenhof Metall herstellen, liefern und einbauen
Material: Stahl, feuerverzinkt, pulverbeschichtet
Farbe RAL 7016 - anthrazit
Querschnitt: 50x10

Pfosten als Rahmen gemäß Detailplan
Ecken abgerundet mit R 5 mm
Kanten entgratet
Außen-Maße (HxB): 62x49
Länge pro Pfosten: ca. 2,1 m
Einbau 20 cm unter OK Belag, Befestigung auf Fundament aus vorheriger Position

inkl. Quadratrohr zur Stabilisierung (Querschnitt 50x50 mm)
inkl. Flacheisen zur Aussteifung (Querschnitt 50x10 mm) auf Niveau OK Belag

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Menge: 12,000 St

**05.13 Verbinder für Sitzbänke Holz-Metall**
Verbinder für Sitzbänke im Themenhof Metall herstellen, liefern und einbauen

Verbinder aus Flacheisen an Stößen der Belattung einbauen durch Verschraubung von unten her
Material: Stahl, feuerverzinkt, pulverbeschichtet
Farbe RAL 7016 - anthrazit
Querschnitt 100 x 6 mm
Längen von 0,5 bis 0,66 m

inkl. Zuschnitt für Stöße an Ecken
inkl. Bohrlöcher zur Verschraubung
inkl. Lieferung aller benötigten Teile
Menge: 3,000 St

**05.14 Sitzfläche für Sitzbänke Holz-Metall**
Sitzflächen für Sitzbänke im Themenhof Metall herstellen, liefern und einbauen

Sitzfläche aus Latten herstellen, von unten verschraubt mit Verbindern bzw. Füßen
Material: harzfreies Holz regionaler Herkunft, (bei Bedarf behandelt für) Dauerhaftigkeitsklasse 2 oder besser
Querschnitt: 60x40, hochkant eingebaut, Abstand 10 mm (22 m / m²)
Lattung quer zur Sitzfläche gemäß Detailplan

inkl. Lieferung aller benötigten Teile
Menge: 10,500 m²

**05.15 Pfosten für Sitzlandschaft Holz-Metall**
Pfosten für Sitzlandschaft im Themenhof Metall herstellen, liefern und als fertig montierte Sitzlandschaft abstellen
Material: Stahl, feuerverzinkt, pulverbeschichtet
Farbe RAL 7016 - anthrazit
Querschnitt: 50x10

Pfosten als Rahmen gemäß Detailplan
Ecken abgerundet mit R 5 mm
Kanten entgratet
Außen-Maße (HxB): 62x49
Länge pro Pfosten: ca. 1,75 m
Abstellen Sitzlandschaft ohne Befestigung auf dem Boden

inkl. Bohrlöchern zur Befestigung der Belattung und des Pflanzkastens

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Menge: 10,000 St

**05.16 Pflanzkasten für Sitzlandschaft Holz-Metall**
Pflanzkasten für Sitzlandschaft im Themenhof Metall herstellen, liefern und als fertig montierte Sitzlandschaft abstellen
Material: Stahl, feuerverzinkt, pulverbeschichtet
Farbe RAL 7016 - anthrazit
Materialstärke: 6 mm
Höhe Pflanzkasten: 0,8 m
Grundfläche Pflanzkasten: ca. 2,75 m² (Grundform unregelmäßiges Viereck, Eckwinkel gemäß Detailplan)

inkl. innere Verstrebung zur Aussteifung:
- mittig bzgl. Höhe und Länge zwischen den Längsseiten
- mit den Längsseiten verschweißt
- Querschnitt Verstrebung: 50x10 mm

Befestigung an den Pfosten aus vorheriger Position mit Schrauben, mind. M12 8.8, gekontert

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Menge: 1,000 St

**05.17 Verbinder für Sitzlandschaft Holz-Metall**
Verbinder für Sitzlandschaft im Themenhof Metall herstellen, liefern und als fertig montierte Sitzlandschaft abstellen

Verbinder aus Flacheisen an Stößen der Belattung einbauen durch Verschraubung von unten her
Material: Stahl, feuerverzinkt, pulverbeschichtet
Farbe RAL 7016 - anthrazit
Querschnitt 100 x 6 mm
Längen von 0,5 bis 0,66 m

inkl. Zuschnitt für Stöße an Ecken
inkl. Bohrlöcher zur Verschraubung
inkl. Lieferung aller benötigten Teile
Menge: 3,000 St

**05.18 Sitzfläche für Sitzlandschaft Holz-Metall**
Sitzflächen für Sitzlandschaft im Themenhof Metall herstellen, liefern und als fertig montierte Sitzlandschaft abstellen

Sitzfläche aus Latten herstellen, von unten verschraubt mit Verbindern bzw. Füßen
Material: harzfreies Holz regionaler Herkunft, (bei Bedarf behandelt für) Dauerhaftigkeitsklasse 2 oder besser
Querschnitt: 60x40, hochkant eingebaut, Abstand 10 mm (22 m / m²)
Lattung quer zur Sitzfläche gemäß Detailplan

inkl. Lieferung aller benötigten Teile
Menge: 10,500 m²

**05.19 Sitzblöcke Jura**
Blöcke aus Jura-Kalkgestein liefern und als Sitzmöglichkeiten einbauen
Farbe: graugelb

Größe (LxBxH): 80-140 x 50-60 x 50/55 cm
Vorderansicht gespalten, Köpfe und Rückseiten gespalten, abgebohrt, teils gesägt
Lagerflächen bruchrauh, teils mit Bohrspuren oder gesägt

Einbau mit 0,5% Gefälle nach vorne

inkl. Bettung aus Magerbeton, Stärke 15 cm
inkl. 18 St. Sichtköpfe gespalten

Leitprodukt:
Jura Kalkstein, Böschungssteine CSK
Franken-Schotter GmbH & Co. KG
Hugerbachtal 1
91757 Treuchtlingen-Dietfurt
gemäß Angebot 26105512 v. 28.04.2026

oder gleichwertig

geliefert wird:

'...............................'

'...............................'

'...............................'
Menge: 150,000 m

**05.20 Sitzlandschaft Haupteingang**
*** Pauschalposition
Sitzlandschaft liefern und einbauen, bestehend aus:
2 Sitzauflagen und 1 Podium mit Balken, Unterkonstruktion und Pflanzkasten ohne Zwischenwände

Maße: 750x300x62/47 cm
Material:
Unterkonstruktion / Pflanzkasten:
unbehandelter Cortenstahl
Stärke nach statischer Erfordernis
Einbautiefe: 15 cm unter OK Belag
Unterkante mit 10 cm breitem Flansch, nach innen, als Auflagefläche
inkl. Verstrebungen nach Bedarf, aber mind. 25 cm unter OK Pflanzkasten

Sitzauflagen / Podium:
Holzbalken aus unbehandelter Douglasie
Querschnitt Balken: 7 x 7 cm, Randbalken-Querschnitt 15 x 7 cm
Farbe: sandgelb, natürliches Verblassen zu Silber/Grau
verdeckte Befestigung der Holzbalken an Unterkonstruktion,
Austausch Holzbalken nach Bedarf möglich

inkl. Kleinteile, Nebenarbeiten und Hilfsmittel

Leitprodukt:
Solid Podium Isles
streetlife BV
Herengracht 36
2312 LD Leiden, Niederlande
gemäß Angebot KOPP / DE26355 vom 03.08.2026

oder gleichwertig

angeboten wird:

'...............................................'

'...............................................'

'...............................................'

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Menge: 1,000 psch

*Hinweis: Findlinge*

**05.21 Findlinge liefern und einbauen, 30/50**
Findlinge aus regionalem Gestein liefern und einbauen,
Einbindung in Boden ca. 1/3

Durchmesser mind. 30-50cm

Einbau in Straßenböschungen mit Neigung > 1:2 und nach Angabe AG/OÜW vor Ort
Menge: 50,000 St

**05.22 Findlinge liefern und einbauen 60/100**
Findlinge aus regionalem Gestein liefern und einbauen,
Einbindung in Boden ca. 1/3
Maße / Durchmesser 60 - 100 cm

Einbau nach Angabe AG/OÜW vor Ort
Menge: 3,000 St

*Hinweis: Poller und Schilder*

**05.23 Schilderpfosten**
Schilderpfosten liefern und einbauen
Pfosten aus Stahl-Rundrohr, Durchmesser ca. 5 cm,
feuerverzinkt,
Länge 2 m, mit Sicherung gegen Herausziehen aus Fundament, geeignet für verbaute betonlose Pfostenfundamente
Oberseite verschlossen
mit Halterungen für Schild

Ort der Ausführung: gemäß Angabe AG / Bauleitung
Menge: 5,000 St

**05.24 Schilder**
Hinweisschilder aus 2 mm Aluminium mit Fünffarbdruck und Piktogrammen.
Schild rechteckig oder rund, beschnitten und gerundet,
Rückseite mit Klarlack beschichtet,

Art der Schilder nach Angabe AG nach Festlegung durch Verkehrsschau
Material: Hartaluminium 2 mm
Druck: mehrfarbig mit einer UV/Antigraffiti-Schutzlackierung
Menge: 5,000 St

**05.25 Pfosten für Schildertafel BSZ**
Pfosten für Schildertafel BSZ herstellen und liefern
aus Stahl-Rundrohr, d bis 50 mm
Länge Rohr bis 2,75 m für Höhe über OK Belag bis 2,25 m
inkl. gewinkeltes Schrägrohr (Länge bis 2,25 m), Winkel 60 °

inkl. Rahmen aus Quadratrohr, Querschnitt 40x40 mm, Stärke 4 mm, zur nachträglichen Montage der Schilder

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Menge: 1,000 St

*Hinweis: Lehrgarten - Elemente*

**05.26 Hochbeete**
Hochbeete liefern und einbauen

Werkstoff: Stahl natur, unbehandelt
vollflächig mit Salzwasser für raschere Rostfärbung bestrichen
Länge: 2,0 m
Breite: 1,0 m
Höhe: 1,2 m (Höhe über OK Gelände: 1,05 m)
bestehend aus: Blech d = 4 mm
gekantet und verschweißt,
oben doppelt um je 5 cm abgekantet
unten einfach um 10 cm abgekantet

auf 6 Punktfundamente montiert, Punktfundamente aus einzelnen Pflastersteinen in Kleinstmenge Beton
inkl. Einlegen eines Nagergitters am Boden, darauf Filter-Vlies GRK 3
Befüllung in Titel vegetationstechnische Arbeiten

Erdarbeiten in separatem Titel

Leitprodukt:
Hauslbauer & Sohn GbR
Haunberger Str. 31a
84378 Nöham / Dietersburg
gemäß Angebot v. 07.09.2026

oder gleichwertig

geliefert wird:

'...............................'

'...............................'

'...............................'

auf parallelen Einbau untereinander und zur Gartenhütte ist zu achten!

Leistungsort: gemäß Plan, genaue Verortung nach Angabe OÜ / AG vor Ort
Menge: 3,000 St

**05.27 Beeteinfassung Lehrgarten**
Beeteinfassung Lehrgarten
bodeneben

Holzbretter hochkant
Maße 15 x 1,5 cm

Befestigung an Holzpflöcken
Länge 50 cm
Abstand Befestigungspunkte: 1 m
nur Außenkanten der 4 Beetflächen
Menge: 80,000 m

**05.28 Rankelement Weinreben**
Rankelement für Weinreben liefern und montieren

bestehend aus:

2 Pfosten mit verschweißter Flanschplatte zur Befestigung auf Schraubfundamenten mit Flanschplatte aus anderer Position
Material: Quadratrohr aus feuerverzinktem Stahl
Länge 2000 mm, Querschnitt 50x50 mm, Stärke 4 mm
Flanschplatten-Maße nach statischer Erfordernis

2 Querriegel zur Herstellung eines festen Rahmens, mit Pfosten fest verschweißt auf OK und dazwischen,
Material: Quadratrohr aus feuerverzinktem Stahl
Länge 2900/3000 mm, Querschnitt 50x50 mm, Stärke 4 mm
Höhe OK oberer Querriegel: ca. 2005 mm über OK Schraubfundament
Höhe OK unterer Querriegel: ca. 405 mm über OK Schraubfundament

4 Edelstahlseile als waagrecht gespannte Rankhilfen im gleichmäßigen Abstand von ca. 320 mm
Material je Seil: Edelstahlseil V2A, D= 4 mm, Länge je ca. 3000 mm, drallarm, ablängen und fachgerecht waagerecht verankern und spannen. Seilenden mit verpresster Endkappe zur Minderung des Verletzungsrisikos
2 Ringmuttern M 8 mit Gewindestange, 2 Eiform-Drahtseilklemmen, 2 Endkappen Kunststoff, 2 Kauschen, 1 Wantenspanner

inkl. Kleinteile, Hilfsmittel und Nebenarbeiten
Menge: 1,000 St

### Titel 06 Vegetationstechnische Arbeiten

*Hinweis: Hinweis Entsorgung*
1. Für alle Positionen in allen Titeln gilt, dass alle anfallenden Stoffe Eigentum des AN werden und ordnungsgemäß zu entsorgen sind
2. Die Vorgaben des Kreislaufwirtschaftsgesetz, besonders hinsichtlich Wiederverwertung und Recycling, sind einzuhalten
3. Entsprechende Entsorgungsnachweise sind auf Verlangen vorzulegen
4. Entsorgungsgebühren und Transportweg sind mit einzukalkulieren

*Hinweis: Transportweg*
1. Transportweg gemäß VOB/B
2. Der Transportweg von 250 m wird auf dem Gelände nicht überschritten

*Hinweis: Hinweis Material*
1. Alle vom AN kalkulierten Materialien sind in den betreffenden Spalten des Leistungsverzeichnisses einzutragen
2. Abweichende Materialien sind rechtzeitig beim AG zu bemustern
3. Material welches von der Eintragung im Angebot abweicht muss durch das überwachende Büro und den Auftraggeber genehmigt werden
4. Eigenmächtige Änderungen sind unzulässig
5. Falls keine Eintragung in den Bieterverzeichnissen für Material eingetragen wird, zählen die Leitprodukte als verbindlich

*Hinweis: Bestandsunterlagen und Fotos*
1. Notwendige Unterlagen und Fotos zur Rechnungsstellung und zur Beweissicherung sind vom AN eigenverantwortlich zu erstellen und sind über die Einheitspreise abgegolten
2. Dies betrifft vor allem die Dokumentation von Überdeckten Leistungen sowie der Verdeutlichung von Regienachweisen
3. Alle erdüberdeckten Leistungen wie Kabelschutzrohre oder Grundleitungen sind einzumessen und dem AG in Form einer pdf und dwg zu übergeben

*Hinweis: Regie- & Zusatzarbeiten*
1. Zusatzarbeiten und Regieleistungen dürfen erst nach Freigabe des überwachenden Büros ausgeführt werden
2. Zusatzarbeiten und Regieleistungen sind so anzumelden dass deren Notwendigkeit geprüft werden kann und ggf. ein alternatives Vorgehen erarbeitet wird
3. Die Nachweise sind bis zum Freitag der Ausführungswoche als pdf an die Bauüberwachung zu übermitteln
4. Die Leistungen sind mit Bildern zu verdeutlichen und so nachvollziehbar zu gestalten das eine Vergütung erfolgen kann
5. Alle Arbeiten sind einzeln zu erfassen
6. Bei Zusatzmaterialien sind die Angebote und Lieferscheine mit einzureichen, Es gelten die allgemeinen Zuschläge gemäß EFB. Vergütet wird der Einkaufspreis plus Zuschlag und ggf. Liefekosten

*Hinweis: Platzverhältnisse*
1. Auf der Baustelle stehen nur bedingt Lagerflächen zur Verfügung
2. Eine normale Materialvorhaltung ist möglich, der beigefügte Ausführungsplan ist bei der Kalkulation zu berücksichtigen
3. Wir setzten voraus, dass der zur Ausschreibung beigefügte Plan bei der Kalkulation berücksichtigt wird
4. Die Zulageposition Böschung ist für alle Neigungen größer 1:2
  Hierfür ist eine Erschwerniszulage in der Ausschreibung enthalten
5. Die Baustelle befindet sich auf einem Schulgelände. Ggf. herrscht Rauchverbot. Pflegearbeiten sind so zu koordinieren, dass der Schulbetrieb nicht gestört wird

*Hinweis: Vorbereitung Pflanzflächen*

**06.1 Vorbereitung Oberbodeneinbau - Reststoffentsorgung**
Vorbereitung der Fläche für Oberbodenauftrag durch Säubern: Unbrauchbare Stoffe aufnehmen, zur Abfuhr auf messbare Haufen setzen, laden und der Wiederverwertung bzw. Entsorgung zuführen

Stoffart: Folien, Papier, gemischter Abfall

Entsorgung und Transportweg siehe Vorbemerkung
Menge: 2,000 m³

**06.2 Aufreißen Baugrund**
rückgebaute BE-Fläche tiefenlockern
Flächen, die nachfolgend als Pflanzfläche hergestellt werden

erforderliche Lockerungstiefe: bis in unverdichtete Tiefen, i.M. 0,8 m
Menge: 1600,000 m²

**06.3 Rohboden für Pflanzbehälter**
Rohboden liefern und in Pflanzbehälter einbauen
- mobile Pflanzkästen im Boulevard: 30 St. mit je 0,5 m³
- Pflanzkasten Sitzlandschaft Pausenhof Metall: 1 x ca. 1,25 m³
- Pflanzkasten Sitzlandschaft Haupteingang: 1 x ca. 2,5 m³

Einbau jeweils bis 35 cm unter OK Pflanzbehälter

Es ist wg. geringen Öffnungsquerschnitten bzw. der Erreichbarkeit von einem erhöhten Aufwand beim Einbau auszugehen.
Menge: 20,000 m³

**06.4 Oberboden für Pflanzbehälter**
Oberboden liefern und in Pflanzbehälter einbauen
- mobile Pflanzkästen im Boulevard: 30 St. mit je 0,25 m³
- Pflanzkasten Sitzlandschaft Pausenhof Metall: 1 x ca. 0,85 m³
- Pflanzkasten Sitzlandschaft Haupteingang: 1 x ca. 2,5 m³
Einbaustärke: 30 cm

Einbau jeweils bis 5 cm unter OK Pflanzbehälter

Es ist wg. geringen Öffnungsquerschnitten bzw. der Erreichbarkeit von einem leicht erhöhten Aufwand beim Einbau auszugehen.
Menge: 12,000 m³

**06.5 Oberboden liefern und einbauen**
Oberboden für Vegetationsflächen liefern und einbauen
Oberboden unkrautfrei
Einbaustärke: 30 cm

Lieferung nur auf Anweisung AG / OÜ, wenn nicht ausreichend Oberboden bauseits vorhanden ist

Die Qualität und Eignung des zu liefernden Materials
ist durch entsprechende Nachweise/Prüfzeugnisse
zu belegen.
Menge: 20,000 m³

**06.6 Oberboden bauseits in Handarbeit einbauen**
Oberboden, bauseits auf Miete lagernd, laden,
transportieren, in Handarbeit auftragen und planieren.
Einbaustärke: 30 cm

Förderweg bis 120 m

in Pflanzgruben für Bäume / Sträucher ist der Oberboden im Zuge der Pflanzung aufzutragen, so dass mehrfache Bodenarbeiten vermieden werden

Auftrag Oberboden nur auf Restflächen nach Anweisung AG / Bauüberwachung vor Ort
Menge: 5,000 m³

**06.7 Substrat für Kiesbeete in Pausenhöfen**
Substrat für Kiesbeete in Pausenhöfen herstellen und einbauen
Herstellung durch Mischung vor Ort von bauseits lagerndem Oberboden mit vor Ort anfallendem kiesigen Aushubmaterial, Mischungsverhältnis Oberboden : kiesiges Aushubmaterial = 1:1
Substratstärke 40 cm
Menge: 65,000 m²

**06.8 Planum für Pflanzflächen**
Planum herstellen im Bereich von Pflanzflächen und Baumscheiben
zulässige Abweichung von der Sollhöhe +/- 2cm
Ebenerdigkeit unter der 4 m Latte +/- 2 cm
inkl. Säuberung der Flächen von Unkraut und schwer verrottbaren Pflanzenteilen und Steinen ab 5 cm Durchmesser;

Anschlüsse an befestigte Flächen
- ca. 10 cm unter Anschlussniveau bei Flächen, die später gemulcht werden
- ca. 1 cm unter Anschlussniveau bei Rasenflächen
Abrechnung in der Abwicklung

Ort der Ausführung:
Eingrünung West: 1250 m²
Eingrünung Ost: 300 m² (es können maximal 2 m² / Baum bzw. Strauch abgerechnet werden)
Straßenböschungen: 625 m²
Pausen- und Werkhöfe: 150 m²
Bereich Haupteingang: 425 m²
Flächen mit Trittverdichtung: 100 m²
Menge: 2850,000 m²

**06.9 Düngung der Pflanzflächen**
Düngen der Baumscheiben mit organischem Dünger, die Verwendung mineralischer Dünger ist nicht zulässig

Einarbeitungstiefe 20 cm in einem Gang mit der Bodenverbesserung der nachfolgenden Position einarbeiten;
Menge 20 g/m²

Abrechnung nach Lieferschein
Menge: 2850,000 m²

**06.10 Fräsen Vegetationsflächen**
Fräsen der Pflanzflächen und Rasenflächen
Anzahl der Arbeitsgänge: 2 x kreuzweise
Anfallenden Unrat auf aufnehmen und entsorgen;
Bearbeitungstiefe 20 cm
Abrechnung in der Abwicklung

keine Bearbeitung der Böschungen mit Neigung > 1:2
Menge: 1550,000 m²

**06.11 Bodenverbesserung der Pflanzflächen**
Bodenverbesserung der Baumscheiben und Pflanzflächen mit güteüberwachtem Erdkompost DIN 18915;
Rottegrad IV oder V; Körnung 0/10mm;
organische Substanz mindestens 20% i. Tr.;
Einarbeitungstiefe 20 cm;
Der Nachweis der Güteüberwachung ist durch ein entsprechendes Prüfzeugnis nachzuweisen;
Menge 20 l/m²;
Erdkompost gleichmäßig aufbringen und einarbeiten;
Abrechnung nach Lieferschein
Menge: 2800,000 m²

*Hinweis: Gehölzstandorte*

**06.12 Pflanzgrube ausheben 200/200/150 cm**
Pflanzgrube für Großbäume ausheben
Seitenlänge 200 cm; Tiefe 150 cm;
Aushub seitlich lagern zum Wiederverfüllen; überschüssiger Aushub wird Eigentum des AN und ist zu
entsorgen;

Bodengruppe 3 bis 5 DIN 18915 Teil 1,
Sohle 10 cm tief lockern

12 St. in der Eingrünung West
6 St. bei den Outdoor-Klassenzimmern
Menge: 19,000 St

**06.13 Pflanzgrube ausheben 150/150/100 cm**
Pflanzgrube für mittelgroße Bäume ausheben
Seitenlänge 150 cm; Tiefe 100 cm;
Aushub seitlich lagern zum Wiederverfüllen;
überschüssiger Aushub wird Eigentum des AN und ist zu
entsorgen;
Bodengruppe 3 bis 5 DIN 18915 Teil 1,
Sohle 10 cm tief lockern

24 St. in der Eingrünung West
10 St. in der Eingrünung Ost
9 St. südlich am Schulgebäude
3 St. beim Zugang zum Haupteingang
3 St. im Lehrgarten
Menge: 49,000 St

**06.14 Pflanzgrube ausheben 100/100/80 cm**
Pflanzgrube für Kleinbäume ausheben
Seitenlänge 100 cm; Tiefe 80 cm;
Aushub seitlich lagern zum Wiederverfüllen;
überschüssiger Aushub wird Eigentum des AN und ist zu
entsorgen;
Bodengruppe 3 bis 5 DIN 18915 Teil 1,
Sohle 10 cm tief lockern

Ort der Herstellung: Pausenhöfe
Menge: 15,000 St

**06.15 Pflanzgraben Heckensträucher ausheben 40x40**
Pflanzgraben für Heckensträucher ausheben
Maße BxT: 40x40 cm
Aushub seitlich lagern zum Wiederverfüllen;
überschüssiger Aushub wird Eigentum des AN und ist zu
entsorgen;
Bodengruppe 3 bis 5 DIN 18915 Teil 1,
Sohle 10 cm tief lockern

ca. 12 m für Beerensträucher im Lehrgarten
ca. 28 m für Strauchreihen bei den Outdoor-Klassenzimmern (in Einzellängen von ca. 2,25 m bis 9,5 m)
ca. 45 m für niedrige Sträucher zw. Sitzrängen und FW-Durchfahrt bei den Outdoor-Klassenzimmern
Menge: 85,000 m

**06.16 Baum-Substrat**
Bodensubstrat, nicht überbaubar, liefern und einbauen
Bodensubstrat ensprechend den Anforderungen an das Bodensubstrat für Straßenbäume FLL 1996 und der ZTV-Vegtra-Mü 2008, Sieblinienband A (Substrat A).
Einbau gemäß ZTV-Vegtra-Mü 2008

zusätzlich sind 1kg Hornspäne/m³ Substrat beizumischen

Ort des Einbaus: Pausenhöfe, Promenade, Bushalteplatz
Menge: 50,000 m³

**06.17 Belüftung und Bewässerung DN 80 Solitärgehölz**
Belüftungssystem für Solitärgehölz liefern und nach
Herstellerangaben einbauen

Set bestehend aus:
gewelltem Baumbelüfungs- und Bewässerungsrohr
Länge: 5,00m,
Durchmesser: 80 mm
Material: PVC-U mit erhöhter Luft- und
Wassereintrittsfläche > 80 cm²/m
1 T-Stück
1 Walu-Endkappe aus Aluminiumguss
2 Walu-Anker

Das Rohr ringförmig um den Wurzelballen nach Planung verlegen, mit dem T-Stück verbinden und bis nach oben mit dem Dränrohr verlängern, sowie mit der Walu-Endkappe und mit Hilfe von 2 Walu-Ankern verschluss- und ausreißsicher in geplanter Höhe einbauen.

angeboten wird:

'...............................................'

'...............................................'

'...............................................'
Menge: 83,000 St

**06.18 Hochstamm Verankerung Vierbock**
Pflanzenverankerung für Hochstämme StU 14-16, bestehend aus vier Baumpfählen, weißgeschält, Pfahllänge in Abhängigkeit von der Baumgröße ca. 300-350 cm
Bindegut: Kokosstrick; Zopfdicke 10/12 cm

inkl. Lattenquadrat im oberen Bereich des Vierbocks zur Stabilisierung, aus unbehandelten Latten

auf einheitliche Ausrichtung der Vierbockverankerungen ist zu achten

inkl. Kleinteile und Nebenarbeiten

Ort des Einbaus: Baumstandorte in Pausenhöfen und südl. Schule
Menge: 24,000 St

**06.19 Hochstamm Verankerung Dreibock**
Pflanzenverankerung für Hochstämme StU 14-16, bestehend aus drei Baumpfählen, weißgeschält, Pfahllänge in Abhängigkeit von der Baumgröße ca. 300-350 cm
Bindegut: Kokosstrick; Zopfdicke 10/12 cm
auf einheitliche Ausrichtung der Dreibockverankerungen ist zu achten

Ort des Einbaus: Pflanzfläche zw. Outdoor-Klassenzimmer und Bushalteplatz
Menge: 9,000 St

**06.20 Hochstamm Verankerung Zweibock**
Pflanzenverankerung für Hochstämme StU 14-16, bestehend aus zwei Baumpfählen, weißgeschält, Pfahllänge in Abhängigkeit von der Baumgröße ca. 300-350 cm
Bindegut: Kokosstrick; Zopfdicke 10/12 cm
Die Zweibockverankerungen sind in Nord-Süd-Richtung auszurichten.

Ort des Einbaus: Eingrünung West und Ost
Menge: 47,000 St

**06.21 Sträucher Sicherung + Markierung Holzpfahl**
Sicherung und Markierung Position Sträucher, bestehend aus einzelnen Holzpfählen, weißgeschält, Pfahllänge in Abhängigkeit von der Strauchgröße ca. 150 cm, dm 5 cm
mit Anbindung
Die Holzpfähle sind schräg einzubauen.

Ort des Einbaus: Eingrünung West
Menge: 300,000 St

**06.22 Stammschutz Hochstämme und Kleinbäume**
Matten, drahtgebunden, liefern und an Hochstämme
als Verdunstungsschutz anbringen
Material: Schilfrohr
Höhe bis 2,50 m
inkl. 3 Kokosstrickbindungen am Stamm, so dass die Matte nicht anliegt (zur besseren Luftzirkulation hinter der Matte)

Hochstämme StU 12-14: 24 Stück
Hochstämme StU 16-18: 49 Stück
Hochstämme StU 18-20: 7 Stück
Halbstämme StU 14-16: 3 Stück

Befestigung der Matten durch Kunststoff-Hohlschnur

Ort der Herstellung: jeweiliger Pflanzort
Menge: 83,000 St

*Hinweis: Unkrautschutz*

**06.23 Mulchen mit Holzhäcksel**
Pflanzfläche mulchen zum Schutz gegen Austrocknung, Erosion und Verunkrautung

mit Holzhäcksel, natürlich und naturbelassen, torffrei
Körnung 40/x mm
Dicke der Mulchdecke 10 cm
Abrechnung in der Abwicklung

inkl. Herstellung von Gießrändern bei Bäumen in der Pflanzfläche

Mulch im Teilbereich der angesäten Pflanzen mit Stärke von max. 1 cm erst nach Etablierung der Pflanzen auftragen
Menge: 275,000 m³

*Hinweis: Böschungen*

**06.24 Zulage zu vegetationstechnischen Arbeiten in Böschungsflächen**
Zulage zu Arbeiten in Böschungen mit Neigungen größer als 1:2 (ca. 1.300 m² der Böschungsflächen)

folgende Arbeiten gehören dazu:
25 St. Baumgruben / Pflanzgruben
1.300 m² Bodenverbesserung / Düngung
25 St. Verankerung und Baumpfähle
25 St. Stammschutz
1.300 m² Unkrautschutz und Mulch
Menge: 1300,000 m²

**06.25 Erosionsschutzmatte liefern und einbauen**
Erosionsschutzmatte aus Naturgewebe, biologisch abbaubar,
liefern und nach Einsaat aus vorigen Positionen einbauen
MW 20-30 mm

Matten in Bahnen gemäß Herstellerangaben, einbauen
Matten müssen aufliegen und vollflächig Erdkontakt haben

inkl. seitlicher Überlappung nach Herstellerangaben
inkl. Befestigung mit Haften / Klammern nach Herstellerangaben
inkl. Zuschnitt der Bahnen

angeboten wird:

'.........'

'.........'

'.........'

Erosionsschutzmatten auf Böschungen vor Bepflanzung einbauen

Ort der Herstellung: Eingrünung West, Eingrünung Ost und Teilflächen der Straßenböschungen
Menge: 1300,000 m²

**06.26 sägerauhe Bretter als Schubsicherung**
sägerauhe Bretter liefern und einbauen
Mindestbreite: 12 cm
Mindeststärke: 18 mm
Längen ca. 0,5-3,0 m
Einbau vor Humusierung - Achtung: Einbau Oberboden durch anderen AN - Koordination nötig!

inkl. Verschraubung an angespitzten Pflöcken zur Verankerung im Boden
Länge Pflöcke mind. 0,5 m

inkl. Zuschnitt Bretter und Pflöcke
inkl. Nebenarbeiten, Hilfsmittel und Kleinmaterial

Ort des Einbaus: Böschungen mit Neigung >= 1:1
Menge: 150,000 m

*Hinweis: Lehrgarten - Hochbeete*

**06.27 Gehölzschnitt Befüllung Hochbeete**
Gehölzschnitt für Befüllung Hochbeete liefern und einbauen
mittlere Dicke: 1 cm
mittlere Länge: 0,5 m
Schichthöhe: 0,2 m

Gehölzschnitt in hoher Packungsdichte einbauen
Menge: 1,500 m³

**06.28 Häckselgut liefern und einbauen**
Häckselgut für Befüllung Hochbeete liefern und einbauen
Schichthöhe: 0,2 m

Häckselgut aus Sträuchern, Laub und Zweige enthaltend,
geringer Wassergehalt
Menge: 1,500 m³

**06.29 Kompost liefern und einbauen**
Kompost für Befüllung Hochbeete liefern und einbauen
Schichthöhe: 0,3 m

Anforderungen an Kompost wie in Pos. "Bodenverbesserung der Pflanzflächen"
Menge: 2,000 m³

**06.30 Pflanzerde liefern und einbauen**
Pflanzerde liefern und einbauen
Schichthöhe: 0,3 m
torffrei
frei von Samen und Unkräutern / Ungräsern
organischer Gehalt: ca. 25-30 %
Menge: 2,000 m³

### Titel 07 Pflanzenlieferung

*Hinweis: Transportweg*
1. Transportweg gemäß VOB/B
2. Der Transportweg von 250 m wird auf dem Gelände nicht überschritten

*Hinweis: Anmerkung zur Pflanzlieferung*
Anmerkung zur Pflanzlieferung
1. Der Bauherr behält sich vor, Änderungen in der nachfolgenden Ausschreibung vorzunehmen
2. Die Pflanzenlieferung erfolgt wenn nicht anders verlangt gem. Ausschreibung
3. Pflanzen der nachfolgenden Positionen gem. Gütebestimmungen des BdB
4. Pflanzenlieferung, Pflanzenqualität und Pflanzung bzw. Einschlag
  gem. DIN 18 916. Bei temporärer Lagerung vor Ort ist der Einschlag inkl. Verdunstungsschutz und gegebenenfalls Wässerungsarbeiten vorzusehen. Dies ist entsprechend in die EP einzukalkulieren
5. Lieferung frei Baustelle, ggf. einschlagen bzw. vor Verdunstung schützen
6. Lieferwert ist vom Bieter einzutragen
7. Die Ausführung der Pflanzung soll in der Pflanzperiode Herbst 2027 stattfinden, der Mehrpreis für Containerware ist falls notwendig einzurechnen

1. Abweichungen in den Sorten nur nach Abstimmung mit BH / OÜW und Freigabe. Wenn eine Pflanze nicht lieferbar ist, ist vom AN ein Alternativvorschlag vorzulegen, welcher der ausgeschriebenen Sorte in Blütenfarbe und -zeitpunkt, Höhe, Wuchsbedingungen, etc. gleichwertig ist. Wenn keine Sorte angegeben ist, soll auch keine Sorte, sondern die reine Art geliefert werden.

*Hinweis: Bäume*

**07.1 Bäume 1. Ordnung Eingrünung West, StU 16-18**
Bäume 1. Ordnung für Eingrünung West
liefern
H. 3xV, StU 16-18, m Db

bei dichterer Stellung wegen Durchmesser und Verschiebung und Verkürzung der Abstände:
6x Acer platanoides 'Cleveland'
3x Betula pendula
3x Sorbus aucuparia
Menge: 12,000 St

**07.2 Bäume 2. Ordnung Eingrünung West, StU 16-18**
Bäume 2. Ordnung für Eingrünung West
liefern
H. 3xV, StU 16-18, m Db

es ist eine Mischkalkulation für je x St. folgender Baumarten aufzustellen und anzubieten:
6x  Alnus incana
8x  Carpinus betulus
10x Prunus avium
Menge: 24,000 St

**07.3 Acer platanoides 'Deborah', StU 18-20**
Acer platanoides ‘Deborah‘ - Spitz-Ahorn ‘Deborah‘ liefern
H. 4xV, StU 18-20, m Db.
Menge: 4,000 St

**07.4 Aesculus carnea 'Briotii', StU 18-20**
Aesculus carnea ‘Briotii‘ - Scharlachkastanie ‘Briotii‘ liefern
H. 4xV, StU 18-20, m Db.
Menge: 1,000 St

**07.5 Carpinus betulus 'Frans Fontaine', StU 14-16**
Carpinus betulus ‘Frans Fontaine‘ - Hainbuche ‘Frans Fontaine‘ liefern
H. 3xV, StU 14-16, m Db.
Menge: 2,000 St

**07.6 Cydonia oblonga 'Ayva', StU 12-14**
Cydonia oblonga ‘Ayva‘ liefern

Halbstamm. 3xV, StU 12-14, m Db.
Menge: 9,000 St

**07.7 Cornus mas 'Jolico', StU 12-14**
Cornus mas ‘Jolico‘ - Kornelkirsche ‘Jolico‘ liefern
H. 3xV, StU 12-14, m Db.
Menge: 5,000 St

**07.8 Quercus robur, StU 18-20**
Quercus robur - Stiel-Eiche liefern
H. 3xV, StU 18-20, m Db.
Menge: 2,000 St

**07.9 Sorbus aucuparia 'Autumn Spire', StU 12-14**
Sorbus aucuparia ‘Autumn Spire‘ - Vogelbeerbaum ‘Autumn Spire liefern
H. 3xV, StU 12-14, m Db.
Menge: 5,000 St

**07.10 Prunus mahaleb, StU 12-14**
Prunus mahaleb - Steinweichsel liefern
H. 3xV, StU 12-14, m Db.
Menge: 5,000 St

**07.11 Prunus cerasifera 'Nigra', StU 14-16**
Prunus cerasifera ‘Nigra‘ - Blutpflaume ‘Nigra‘ liefern
H. 3xV, StU 14-16, m Db.
Menge: 1,000 St

**07.12 Tilia cordata 'Rancho', StU 16-18**
Tilia cordata ‘Rancho‘ - Winter-Linde ‘Rancho‘ liefern
H. 3xV, StU 16-18, m Db.
Menge: 10,000 St

*Hinweis: Heckenpflanzen*

**07.13 Acer campestre, He, 125-150**
Acer campestre - Feld-Ahorn liefern
He 2xV 125-150 C

2,5 Pflanzen pro Meter in der Hecke
Menge: 12,000 St

**07.14 Carpinus betulus, He, 125-150**
Carpinus betulus - Gemeine Hainbuche liefern
He 2xV 125-150 C

2 Pflanzen pro Meter in der Hecke
Menge: 10,000 St

**07.15 Fagus sylvatica, He, 125-150**
Fagus sylvatica - Rot-Buche liefern
He 2xV 125-150 C

2 Pflanzen pro Meter in der Hecke
Menge: 10,000 St

**07.16 Fagus sylvatica atropurpurea, He, 125-150**
Fagus sylvatica atropurpurea - Blut-Buche liefern
He 2xV 125-150 C

2 Pflanzen pro Meter in der Hecke
Menge: 15,000 St

**07.17 Ligustrum vulgare, He, 125-150**
Ligustrum vulgare - Liguster liefern
He 2xV 125-150 C

2 Pflanzen pro Meter in der Hecke
Menge: 5,000 St

**07.18 Ribes alpinum 'Schmidt', He, 125-150**
Ribes alpinum ‘Schmidt‘ - Zier-Johannisbeere ‘Schmidt‘ liefern
He 2xV 125-150 C

2 Pflanzen pro Meter in der Hecke
Menge: 8,000 St

**07.19 Spiraea bumalda 'Froebelii', Tb, H 30-40**
Spiraea bumalda ‘Froebelii‘ - Sommerspiere ‘Froebelii‘ liefern
He 2xV Tb H 30-40

3 Pflanzen pro Meter in der Hecke
Menge: 130,000 St

*Hinweis: Sträucher für mobile Pflanzkästen*

**07.20 Amelanchier alnifolia 'Obelisk' Sstr 3xv H 100-125**
Amelanchier alnifolia ‘Obelisk‘
erlenblättrige Felsenbirne ‘Obelisk‘
Sstr 3xV C
H 100-125

Pflanzort:
- mobile Pflanzkästen im Boulevard
Menge: 12,000 St

**07.21 Hydrangea macrophylla 'Soeur Therese' Sstr 4xV C H 80-100**
Hydrangea macrophylla ‘Soeur Therese‘
Hortensie ‘Soeur Therese‘
Sstr 4xV C
H 80-100

Pflanzort:
- mobile Pflanzkästen im Boulevard
- Pflanzbeet Werkhof Ost
Menge: 6,000 St

**07.22 Osmanthus heterophyllus Sstr 3xV C H 80-100**
Osmanthus heterophyllus
stachelblättrige Duftblüte
Sstr 2xV C
H 80-100

Pflanzort:
- mobile Pflanzkästen im Boulevard
Menge: 12,000 St

*Hinweis: Blühsträucher*

**07.23 Hydrangea macrophylla 'Forever&Ever Red' Str 2xV C H 150-175**
Hydrangea macrophylla ‘Forever&Ever Red‘
Hortensie ‘Forever&Ever Red‘
Str 2xV C
H 150-175

Pflanzort:
- Bushalteplatz
Menge: 10,000 St

**07.24 Hydrangea macrophylla 'Frisbee' Str 2xV C H 150-175**
Hydrangea macrophylla ‘Frisbee‘
Hortensie ‘Frisbee‘
Str 2xV C
H 150-175

Pflanzort:
- Bushalteplatz
Menge: 12,000 St

**07.25 Hydrangea macrophylla 'White Spirit' Str 2xV C H 150-175**
Hydrangea macrophylla ‘White Spirit‘
Hortensie ‘White Spirit‘
Str 2xV C
H 150-175

Pflanzort:
- Bushalteplatz
Menge: 10,000 St

**07.26 Rhododendron-Hybride 'Karl Naue' Str 2xV C H 30-40**
Rhododendron-Hybride ‘Karl Naue‘
Str 2xV C
H 30-40

Pflanzort:
Pfflanzbeet Werkhof West
Menge: 2,000 St

*Hinweis: Gehölze für den Lehrgarten*

**07.27 Malus domestica 'Goldrenette Freiherr von Berlepsch', StU 14-16**
Malus domestica ‘Goldrenette Freiherr von Berlepsch‘ liefern

Halbstamm 3xV, StU 14-16, m Db.,
Veredlung auf schwachwüchsiger Unterlage
Menge: 1,000 St

**07.28 Malus domestica 'Gravensteiner', StU 14-16**
Malus domestica ‘Gravensteiner‘ liefern

Halbstamm 3xV, StU 14-16, m Db.,
Veredlung auf schwachwüchsiger Unterlage
Menge: 1,000 St

**07.29 Pyrus domestica ,Gute Luise' und Doppelte Philippsbirne, Veredelung 2 auf 1, StU 14-16**
Pyrus domestica, Sorten ,Gute Luise‘ und Doppelte Philippsbirne 2 auf 1 veredelt, liefern

Halbstamm 3xV, StU 14-16, m Db.,
Veredlung auf schwachwüchsiger Unterlage

Für eine Pflanzung im Herbst ist die Veredlung spätestens Anfang Februar zu beauftragen.
Menge: 1,000 St

**07.30 Ribes nigrum 'Black Diamond' Str 2xV C H 60-100**
Ribes nigrum ‘Black Diamond‘
Schwarze Johannisbeere 'Black Diamond'
Str 2xV C
H 60-100

Pflanzort: Lehrgarten
Menge: 1,000 St

**07.31 Vacccinium corymbosum 'Ama' Str 2xV C H 60-100**
Vacccinium corymbosum ‘Ama‘
Heidelbeere ‘Ama‘
Str 2xV C
H 60-100

Pflanzort: Lehrgarten
Menge: 2,000 St

**07.32 Ribes uva-crispa 'Redeva' Str 2xV C H 60-100**
Ribes uva-crispa ‘Redeva‘
Stachelbeere 'Redeva'
Str 2xV C
H 60-100

Pflanzort: Lehrgarten
Menge: 2,000 St

**07.33 Ribes rubrum 'Jonkheer van Tets' Str 2xV C H 60-100**
Ribes rubrum ‘Jonkheer van Tets‘
rote Johannisbeere 'Jonkheer van Tets'
Str 2xV C
H 60-100

Pflanzort: Lehrgarten
Menge: 1,000 St

**07.34 Vitis vinifera 'Banana' Str 2xV C H 60-100**
Vitis vinifera ‘Banana‘
grüne Tafeltraube ‘Banana‘
Str 2xV C
H 60-100

Pflanzort: Spalier im Lehrgarten

alternativ: Himbeeren
Menge: 2,000 St

*Hinweis: Gehölze für Flächenpflanzung*

**07.35 Amelanchier ovalis Str 2xv H 150-175**
Amelanchier ovalis
gewöhnliche Felsenbirne
Str 2xV C
H 150-175

Pflanzort:
- Straßenböschungen
Menge: 40,000 St

**07.36 Berberis vulgaris Str 2xV C H 60-100**
Berberis vulgaris
Sauerdorn
Str 2xV C
H 60-100

Pflanzort:
- Eingrünung West und Ost
Menge: 40,000 St

**07.37 Chaenomeles japonica 'Fascination' Str 2xV C H 60-100**
Chaenomeles japonica ‘Fascination‘
Zierquitte
Str 2xV C
H 60-100

Pflanzort:
- Bushalteplatz
Menge: 10,000 St

**07.38 Corylus avellana Str 2xV C H 60-100**
Corylus avellana
Hasel
Str 2xV C
H 60-100

Pflanzort:
- Straßenböschungen
- Eingrünung West und Ost
Menge: 25,000 St

**07.39 Euonymus europaeus Str 2xV C H 60-100**
Euonymus europaeus
Pfaffenhütchen
Str 2xV C
H 60-100

Pflanzort:
- Eingrünung West
Menge: 10,000 St

**07.40 Hydrangea macrophylla 'Schneeball' Str 2xV C H 150-175**
Hydrangea macrophylla ‘Schneeball‘
Hortensie ‘Schneeball‘
Str 2xV C
H 150-175

Pflanzort:
- Bushalteplatz
Menge: 10,000 St

**07.41 Ligustrum vulgare Str 2xV C H 60-100**
Ligustrum vulgare
gewöhnlicher Liguster
Str 2xV C
H 60-100

Pflanzort:
- Straßenböschungen
- Eingrünung West und Ost
Menge: 40,000 St

**07.42 Malus 'Red Sentinel' Str 2xV C H 60-100**
Malus ‘Red Sentinel‘
Zierapfel ‘Red Sentinel‘
Str 2xV C
H 60-100

Pflanzort:
- Straßenböschungen
- Eingrünung West und Ost
Menge: 5,000 St

**07.43 Mespilus germanica, Sol 3xv H 150-175**
Mespilus germanica - Mispel liefern
Sol. 3xv H 150-175
Menge: 3,000 St

**07.44 Potentilla fruticosa 'Abbotswood' Str 2xV C H 30-40**
Potentilla fruticosa ‘Abbotswood‘
Fünffingerstrauch
Str 2xV C
H 30-40

Pflanzort:
- Bushalteplatz
Menge: 10,000 St

**07.45 Rosa canina Str 2xV C H 60-100**
Rosa canina
Hunds-Rose
Str 2xV C
H 60-100

Pflanzort:
- Straßenböschung Süd
- Eingrünung Ost
Menge: 47,000 St

**07.46 Rosa multiflora Str 2xV C H 60-100**
Rosa multiflora
vielblütige Rose
Str 2xV C
H 60-100

Pflanzort:
- Straßenböschung Süd
Menge: 5,000 St

**07.47 Salix purpurea Str 2xV C H 60-100**
Salix purpurea
Purpur-Weide
Str 2xV C
H 60-100

Pflanzort:
- Eingrünung West
Menge: 10,000 St

**07.48 Sambucus nigra Str 2xV C H 60-100**
Sambucus nigra
schwarzer Holunder
Str 2xV C
H 60-100

Pflanzort:
- Eingrünung West und Ost
Menge: 15,000 St

**07.49 Sambucus nigra 'Haschberg' Str 2xV C H 60-100**
Sambucus nigra ‘Haschberg‘
schwarzer Holunder ‘Haschberg‘
Str 2xV C
H 60-100

Pflanzort:
- Eingrünung West und Ost
Menge: 5,000 St

**07.50 Viburnum burkwoodii Str 2xV C H 60-100**
Viburnum burkwoodii
Oster-Schneeball
Str 2xV C
H 60-100

Pflanzort:
- Bushalteplatz
Menge: 10,000 St

**07.51 Viburnum opulus Str 2xV C H 60-100**
Viburnum opulus
gewöhnlicher Schneeball
Str 2xV C
H 60-100

Pflanzort:
- Straßenböschungen
- Eingrünung Ost
Menge: 37,000 St

**07.52 Viburnum opulus 'Compactum' Str 2xV C H 60-100**
Viburnum opulus ‘Compactum‘
gewöhnlicher Schneeball
Str 2xV C
H 60-100

Pflanzort:
- Bushalteplatz
- Eingrünung West
Menge: 43,000 St

*Hinweis: Unterbepflanzung Bäume Eingrünung West*

*Hinweis: Wurzelnackte Ware*

**07.53 Corylus avellana vStr oB 3Tr 60-100**
Menge: 80,000 St

**07.54 Lonicera xylosteum vStr oB 3Tr 60-100**
Menge: 40,000 St

**07.55 Prunus spinosa vStr oB 3Tr 60-100**
Menge: 60,000 St

**07.56 Rosa canina vStr oB 3Tr 60-100**
Menge: 50,000 St

**07.57 Viburnum opulus vStr oB 3Tr 60-100**
Menge: 50,000 St

*Hinweis: Stauden und Bodendecker für Flächenpflanzung*

**07.58 Achillea millefolium Tb**
Achillea millefolium
Schaf-Garbe
Tb
Menge: 280,000 St

**07.59 Alchemilla mollis Tb**
Alchemilla mollis
Grossblättriger Frauenmantel
Tb
Menge: 900,000 St

**07.60 Alyssum montanum 'Berggold' Tb**
Alyssum montanum ‘Berggold‘
Berg-Steinkraut ‘Berggold‘
Tb
Menge: 70,000 St

**07.61 Centaurea jacea Tb**
Centaurea jacea
Wiesen-Flockenblume
Tb
Menge: 280,000 St

**07.62 Cotoneaster dammeri radicans Str 2 xv Tb Br 30-40**
Cotoneaster dammeri radicans
Teppich-Zwergmispel
Str Tb
Breite 30-40
Menge: 345,000 St

**07.63 Dianthus carthusianorum Tb**
Dianthus carthusianorum
Karthäuser-Nelke
Tb
Menge: 280,000 St

**07.64 Euonymus fortunei radicans 'Emerald Gaiety' Str 2xv Tb Br 30-40**
Euonymus fortunei radicans ‘Emerald Gaiety‘
Kriechspindel ‘Emerald Gaiety‘
Str 2xv Tb
Breite 30-40
Menge: 70,000 St

**07.65 Geranium macrorrhizum Tb**
Geranium macrorrhizum
Balkan - Storchschnabel
Tb
Menge: 940,000 St

**07.66 Geranium pratense Tb**
Geranium pratense
Wiesen-Storchschnabel
Tb
Menge: 280,000 St

**07.67 Hypericum calycinum Tb**
Hypericum calycinum
niedriges Johanniskraut
Tb
Menge: 740,000 St

**07.68 Lavandula angustifolia Tb**
Lavandula angustifolia
echter Lavendel
Tb
Menge: 100,000 St

**07.69 Lonicera nitida 'Maigrün' Str 2xv Tb Br 30-40**
Lonicera nitida ‘Maigrün‘
Heckenmyrte ‘Maigrün‘
Str 2xv Tb
Breite 30-40
Menge: 345,000 St

**07.70 Potentilla fruticosa 'Red ace' Str 2xV Tb Br 30-40**
Potentilla fruticosa 'Red ace'
Fingerstrauch 'Red Ace'
Str 2xV Tb
Br 30-40
Menge: 100,000 St

**07.71 Salvia pratensis Tb**
Salvia pratensis
Wiesen-Salbei
Tb
Menge: 280,000 St

**07.72 Spiraea decumbens Str 2xv Tb Br 30-40**
Spiraea decumbens
weiße Polsterspiere
Str 2xV Tb
Breite 30-40
Menge: 40,000 St

*Hinweis: weitere Stauden, Bodendecker und Gräser*

**07.73 Stauden für Pausenhofbereich gesamt**
70 x Asarum europaeum Tb Tm
30 x Athyrium filix-femina Sol Tb Te
30 x Dryopteris filix-mas Sol Tb Te
100 x Carex remota Tb  Tk
95 x Carex umbrosa Tb  Tk
25 x Deschampsia cespitosa Sol Tb Te

Für gesamt ca. 120 m² Pflanzfläche:
Pflanzbeete in Werk- und Pausenhöfen, in Gruppen, locker bepflanzt

Es ist der durchschnittliche Pflanzenpreis zu ermitteln und als Grundlage der Kalkulation zu verwenden
Menge: 350,000 St

**07.74 Stauden für Pausenhofbereich West**
25 x Epimedium pinnatum ssp. colchicum Tb Tk gelb
35 x Epimedium x rubrum Tb  Tk rot
10 x Lamium galeobdolon ‘Florentinum‘ Tb Tk gelb
05 x Leucothoe walteri ‘Scarletta‘ Sol Tb Te weiß
35 x Waldsteinia ternata Tb  Tm gelb
05 x Astilbe japonica ‘Montgomery‘ Sol Tb Te rot
05 x Astilbe x arendsii ‘Granat‘ Sol Tb  Te rot
05 x Dicentra spectabilis ‘Valentine‘ Sol Tb Te rot
05 x Euonymus f. rad. ‘Emerald‘n Gold‘ C 2xv Br 30-40  Te
10 x Uvularia grandiflora Tb  Tm gelb

Für gesamt ca. 55 m² Pflanzfläche:
Pflanzbeet im Werkhof
Unterpflanzung Bäume (Pausenhof) und Sträucher (mobile Pflanzkästen)

Es ist der durchschnittliche Pflanzenpreis zu ermitteln und als Grundlage der Kalkulation zu verwenden
Menge: 140,000 St

**07.75 Stauden für Pausenhofbereich Mitte**
45 x Epimedium x warleyense ‘Orangekönigin‘ Tb Tk orange
03 x Hosta x cultorum ‘Pilgrim‘ Sol Tb  Te violett
08 x Hosta-Hybride ‘Devon Green‘ Tb  Tk violett
05 x Potentilla fruticosa 'Red Ace' C 2xv Br 30-40  Te orange
40 x Vinca minor Tb 5-7 Tr  Tk violett
05 x Euonymus fort. radic. C 2xv Br 30-40  Te
03 x Hosta elata Tb  Te violett
03 x Hosta fortunei ‘Francee‘ Tb  Te violett
03 x Hosta ventricosa Tb  Te violett

Für gesamt ca. 20 m² Pflanzfläche:
Pflanzbeet im Werkhof
Unterpflanzung Bäume (Pausenhof) und Sträucher (mobile Pflanzkästen)

Es ist der durchschnittliche Pflanzenpreis zu ermitteln und als Grundlage der Kalkulation zu verwenden
Menge: 115,000 St

**07.76 Stauden für Pausenhofbereich Ost**
04 x Aruncus dioicus ‘Fairy Hair‘ Tb  Tk weiß
05 x Bergenia cordifolia ‘Bressingham White‘ Tb Tk weiß
20 x Brunnera macrophylla ‘Emerald Mist‘ Tb Tk blau
20 x Geranium nodosum ‘Silverwood‘ Tb Tm weiß
02 x Helleborus niger ‘Praecox‘ Tb  Tk weiß
02 x Hosta x cultorum ‘Barbara Ann‘ Tb Te weiß
02 x Hosta x cultorum ‘Blue Ivory‘ Tb  Te weiß-lila
10 x Lamium maculatum ‘Album‘ Tb  Tk weiß
20 x Luzula nivea Tb  Tk weiß
15 x Pulmonaria angustifolia Tb  Tk blau
10 x Tiarella cordifolia Tb  Tm weiß
05 x Astilbe japonica ‘Irrlicht‘ Tb  Tk weiß
05 x Euonymus f. rad. ‘Emerald‘n Gaiety‘ C 2xv Br 30-40  Te
05 x Pieris japonica 'Debutante' C Br 30-40  Te weiß
05 x Polygonatum multiflorum Tb  Tk weiß

Für gesamt ca. 45 m² Pflanzfläche:
Pflanzbeet im Werkhof
Unterpflanzung Bäume (Pausenhof) und Sträucher (mobile Pflanzkästen)

Es ist der durchschnittliche Pflanzenpreis zu ermitteln und als Grundlage der Kalkulation zu verwenden
Menge: 130,000 St

**07.77 Stauden für Baumscheiben Promenade**
03 x Aquilegia atrata Tb  dunkel-violett
03 x Aster dumosus 'Kassel' Tb  violett
12 x Carex montana Tb  (gelb)
03 x Geranium sanguineum Tb violett
12 x Phlox subulata 'Bavaria' Tb  weiß
03 x Salvia nemorosa 'Amethyst' Tb  violett
03 x Stachys bycantina Tb violett
12 x Stipa pennata Tb  silbrig
12 x Thymus serpyllum 'Album' Tb  weiß

Für gesamt ca. 9 m² Pflanzfläche:
Unterpflanzung Baumscheiben in der Promenade

Es ist der durchschnittliche Pflanzenpreis zu ermitteln und als Grundlage der Kalkulation zu verwenden
Menge: 63,000 St

**07.78 Stauden für Sitz-Pflanzbeet-Kombi**
6 x Arabis procurrens 'Glacier' Tb  niedrig weiß
3 x Aster dumosus 'Kassel' Tb  mittel violett
1 x Deutzia gracilis 2xv C H 30-40  m-h weiß
6 x Dianthus arenarius Tb  niedrig weiß
6 x Dianthus deltoides 'Leuchtfunk' Tb  niedrig rot
6 x Festuca gautieri Tb  niedrig
3 x Hemerocallis x cultorum 'Golden Scepter' Tb  m-h gelb
6 x Heuchera sanguinea 'Leuchtkäfer' Tb  mittel rot
6 x Hieracium aurantiacum Tb  niedrig orange
6 x Koeleria glauca Tb  niedrig
3 x Lychnis viscaria Tb  mittel rosa
3 x Origanum vulgare Tb  niedrig violett
3 x Phlox paniculata 'Pax' Tb  m-h weiß
6 x Phlox subulata 'Scarlet Flame' Tb  niedrig rot
2 x Satureja montana Tb  niedrig hellviolett
1 x Sporobolus heterolepis Tb  mittel
6 x Thymus serpyllum 'Album' Tb  niedrig weiß
2 x Verbascum nigrum 'Album' Tb  hoch weiß

Für ca. 8 m² Pflanzfläche

Es ist der durchschnittliche Pflanzenpreis zu ermitteln und als Grundlage der Kalkulation zu verwenden
Menge: 75,000 St

*Hinweis: Gräser für Flächenpflanzung*

**07.79 Calamagrostis arundinacea var. brachytricha Sol Tb**
Calamagrostis arundinacea var. brachytricha
Diamant-Reitgras
Sol Tb
Menge: 130,000 St

**07.80 Carex montana Tb**
Carex montana
Berg-Segge
Tb
Menge: 400,000 St

**07.81 Festuca ovina Tb**
Festuca ovina
Echter Schaf-Schwingel
Tb
Menge: 280,000 St

**07.82 Festuca ovina 'Eisvogel' Tb**
Festuca ovina ‘Eisvogel‘
Echter Schaf-Schwingel ‘Eisvogel‘
Tb
Menge: 460,000 St

**07.83 Festuca amethystina Tb**
Festuca amethystina
Amethyst-Schwingel
Tb
Menge: 710,000 St

**07.84 Panicum virgatum 'Shenandoa' Sol Tb**
Panicum virgatum 'Shenandoa'
Rutenhirse 'Shenandoa'
Sol Tb
Menge: 130,000 St

*Hinweis: Zwiebelpflanzen*

**07.85 Blumenzwiebeln**
Bereich Werkhof/Pausenhof West
20 x Eranthis hyemalis  Tk gelb
20 x Allium flavum  Tk gelb
20 x Tulipa linifolia  Tk gelb
20 x Crocus flavus  ‘Golden Yellow‘  Tk gelb

Bereich Werkhof Mitte
20 x Tulipa-Hybride ‘Black parrot‘  Tk violett
10 x Lilium-Hybride  ‘Black Beauty‘  Tk violett
20 x Tulipa-Hybride ‘Purple Dream‘  Tk violett
20 x Crocus flavus  ‘Orange Emperor‘  Tk orange
10 x Fritillaria imperialis 'Garland Star' Te orange

Bereich Werkhof Ost
40 x Hyacinthoides non-scripta  Tk blau
40 x Galanthus nivalis  Tk weiß

Bereich Promenade
15 x Crocus flavus  Tk violett
15 x Crocus sativus  Tk violett
15 x Tulipa-Hybride ‘Lizzy‘  Tk rot
18 x Narcissus-Hybride ‘Prof. Einstein‘  Tk weiß-orange

Bereich Outdoor-Klassenzimmer
20 x Allium schoenoprasum  Tk rosa
20 x Allium lusitanicum  Tk rosa
20 x Allium sphaerocephalum  Tk violett
20 x Corydalis solida  Tk rosa
20 x Fritillaria meleagris  Tk violett
80 x Galanthus nivalis  Tm weiß
80 x Muscari botryoides  Tm blau
20 x Narcissus obvallaris  Tk gelb
80 x Ornithogalum umbellatum  Tm weiß
40 x Tulipa sylvestris  Tk gelb

Bereich Eingrünung West
10 x Allium ursinum  Tk weiß
60 x Crocus tommasinianus  Tm hellviolett
30 x Galanthus nivalis  Tm weiß
40 x Leucojum vernum  Tm weiß-grün
30 x Muscari azureum  Tm blau
30 x Ornithogalum umbellatum  Tm weiß
30 x Scilla siberica  Tm blau
60 x Tulipa linifolia  Tm rot
60 x Tulipa sylvestris  Tm gelb

Bereich Sitzlandschaft Haupteingang
  8 x Fritillaria meleagris  Tk violett
2 x Lilium candidum / regale 'Album' Te weiß

Es ist der durchschnittliche Pflanzenpreis zu ermitteln und als Grundlage der Kalkulation zu verwenden
Menge: 1063,000 St

*Hinweis: weitere Pflanzen*

**07.86 Anthirrhinum majus**
*** Pauschalposition
Anthirrhinum majus
Löwenmäulchen
Saatgut für ca. 15 m²

Pflanzbereich: Outdoor-Klassenzimmer, in den Buchten zwischen den Heckensträuchern
Menge: 1,000 psch

**07.87 Calendula officinalis**
*** Pauschalposition
Calendula officinalis
Ringelblume
Saatgut für ca. 15 m²

Pflanzbereich: Outdoor-Klassenzimmer, in den Buchten zwischen den Heckensträuchern
Menge: 1,000 psch

**07.88 Centaurea cyanus**
*** Pauschalposition
Centaurea cyanus
Kornblume
Saatgut für ca. 15 m²

Pflanzbereich: Eingrünung West, an die Grundstücksgrenze
Menge: 1,000 psch

**07.89 Linum perenne**
*** Pauschalposition
Linum perenne
Stauden-Lein
Saatgut für ca. 15 m²

Pflanzbereich: Eingrünung West, an die Grundstücksgrenze
Menge: 1,000 psch

**07.90 Matricaria recutita**
*** Pauschalposition
Matricaria recutita
Echte Kamille
Saatgut für ca. 15 m²

Pflanzbereich: Eingrünung West, an die Grundstücksgrenze
Menge: 1,000 psch

**07.91 Papaver rhoeas**
*** Pauschalposition
Papaver rhoeas
Klatschmohn
Saatgut für ca. 15 m²

Pflanzbereich: Eingrünung West, an die Grundstücksgrenze
Menge: 1,000 psch

*Hinweis: Pflanzen für Flächen mit Trittverdichtung Bereich Parkplatz*

**07.92 Gehölze für Flächen mit Trittverdichtung H 150-175**
10 x Rosa rubiginosa
10 x Rosa canina
  5 x Viburnum opulus
  5 x Ligustrum vulgare
10 x Amelanchier ovalis

Es ist der durchschnittliche Pflanzenpreis zu ermitteln und als Grundlage der Kalkulation zu verwenden
Menge: 40,000 St

**07.93 Bodendecker für Flächen mit Trittverdichtung H 40-60**
25 x Lonicera nitida
25 x Potentilla fruticosa
15 x Carex montana
10 x Festuca gautieri

Es ist der durchschnittliche Pflanzenpreis zu ermitteln und als Grundlage der Kalkulation zu verwenden
Menge: 75,000 St

### Titel 08 Pflanzarbeiten

*Hinweis: Hinweis Entsorgung*
1. Für alle Positionen in allen Titeln gilt, dass alle anfallenden Stoffe Eigentum des AN werden und ordnungsgemäß zu entsorgen sind
2. Die Vorgaben des Kreislaufwirtschaftsgesetz, besonders hinsichtlich Wiederverwertung und Recycling, sind einzuhalten
3. Entsprechende Entsorgungsnachweise sind auf Verlangen vorzulegen
4. Entsorgungsgebühren und Transportweg sind mit einzukalkulieren

*Hinweis: Transportweg*
1. Transportweg gemäß VOB/B
2. Der Transportweg von 250 m wird auf dem Gelände nicht überschritten

*Hinweis: Bestandsunterlagen und Fotos*
1. Notwendige Unterlagen und Fotos zur Rechnungsstellung und zur Beweissicherung sind vom AN eigenverantwortlich zu erstellen und sind über die Einheitspreise abgegolten
2. Dies betrifft vor allem die Dokumentation von Überdeckten Leistungen sowie der Verdeutlichung von Regienachweisen
3. Alle erdüberdeckten Leistungen wie Kabelschutzrohre oder Grundleitungen sind einzumessen und dem AG in Form einer pdf und dwg zu übergeben

*Hinweis: Regie- & Zusatzarbeiten*
1. Zusatzarbeiten und Regieleistungen dürfen erst nach Freigabe des überwachenden Büros ausgeführt werden
2. Zusatzarbeiten und Regieleistungen sind so anzumelden dass deren Notwendigkeit geprüft werden kann und ggf. ein alternatives Vorgehen erarbeitet wird
3. Die Nachweise sind bis zum Freitag der Ausführungswoche als pdf an die Bauüberwachung zu übermitteln
4. Die Leistungen sind mit Bildern zu verdeutlichen und so nachvollziehbar zu gestalten das eine Vergütung erfolgen kann
5. Alle Arbeiten sind einzeln zu erfassen
6. Bei Zusatzmaterialien sind die Angebote und Lieferscheine mit einzureichen, Es gelten die allgemeinen Zuschläge gemäß EFB. Vergütet wird der Einkaufspreis plus Zuschlag und ggf. Liefekosten

*Hinweis: Platzverhältnisse*
1. Auf der Baustelle stehen nur bedingt Lagerflächen zur Verfügung
2. Eine normale Materialvorhaltung ist möglich, der beigefügte Ausführungsplan ist bei der Kalkulation zu berücksichtigen
3. Wir setzten voraus, dass der zur Ausschreibung beigefügte Plan bei der Kalkulation berücksichtigt wird
4. Die Zulageposition Böschung ist für alle Neigungen größer 1:2
  Hierfür ist eine Erschwerniszulage in der Ausschreibung enthalten
5. Die Baustelle befindet sich auf einem Schulgelände. Ggf. herrscht Rauchverbot. Pflegearbeiten sind so zu koordinieren, dass der Schulbetrieb nicht gestört wird

*Hinweis: Pflanzarbeiten Vorbemerkung*
Für folgende Grundleistungen werden keine Positionen ausgeschrieben, die Kosten ist in die jeweilige Position mit einzukalkulieren:

1. Das Abstecken und Kennzeichnen der Pflanzstellen
2. Schutzvorkehrungen für die Pflanzen vor Austrocknung
3. Das Einrichten und Vorhalten eines Einschlagplatzes für die Pflanzen
4. Der Pflanzschnitt mit dem entfernen von Totholz, Kreuzholz, Zwieseln, Bruchholz und dergleichen
5. Das Herstellen von Pflanzscheiben bzw. Gießmulden (Innendurchmesser größer Ballen)
6. Das Entfernen von Steinen (Durchmesser größer 3 cm), Erdbrocken und Unrat von Flächen außerhalb der Pflanzflächen, soweit sie beim Pflanzvorgang angefallen sind
7. Das Entfernen aller Etiketten, Schnüre und Bänder von den Pflanzen
8. Die Entsorgung aller Kisten, Container und Töpfe
9. Das einritzen der Topfballen um das Wurzelwachtum zu fördern
10. Das umgehende Wässern und fachgerechte einschlämmen der Gehölze, Pflanzen nach der Pflanzung

**08.1 Bodenlockerung vor der Pflanzung**
Eingrünung West: 1250 m²
Eingrünung Ost: 300 m² (es können maximal 2 m² / Baum bzw. Strauch abgerechnet werden)
Straßenböschungen: 625 m²
Pausen- und Werkhöfe: 150 m²
Bereich Haupteingang: 425 m²
Flächen mit Trittverdichtung: 100 m²
Menge: 2850,000 m²

**08.2 Hochstamm pflanzen, schneiden, wässern**
Hochstamm, StU 14-16 bis 18-20
in vorhandene Baumgruben pflanzen,
inkl. Pflanzschnitt

inkl. Wässern 120 ltr / Hochstamm

Eingrünung West: 36 St.
Eingrünung Ost: 10 St.
Outdoor-Klassenzimmer/Zugang Haupteingang: 9 St.
Böschung zu Bestandsschule: 1 St.
Menge: 56,000 St

**08.3 Kleinbaum/Großstrauch/Solitärstrauch pflanzen, schneiden, wässern**
Kleinbaum/Großstrauch/Solitärstrauch
in vorhandene Baumgruben pflanzen,
inkl. Pflanzschnitt

inkl. Wässern 80 ltr / Pflanze

Pausenhöfe: 15 Stück
südlich Schulgebäude: 9 Stück
Straßenböschungen: 8 St.
Menge: 32,000 St

**08.4 Halbstamm pflanzen, schneiden, wässern**
3 Stk. Halbstamm
in vorhandene Baumgruben pflanzen,
inkl. Pflanzschnitt

inkl. Wässern 80 ltr / Pflanze
Lehrgarten: 3 Stück
Menge: 3,000 St

**08.5 Heckenpflanzen, schneiden, wässern**
Hecken,
in vorbereitete Pflanzgruben pflanzen,
inkl. Pflanzschnitt

inkl. Wässern / Einschlämmen

zur Raumteilung der Outdoor-Klassenzimmer
Menge: 190,000 St

**08.6 Sträucher pflanzen, schneiden, wässern**
große Sträucher (> 100 cm), mittelgroße Sträucher (60-100) und Kleinsträucher (30-60) in Pflanzfläche pflanzen, inkl. Pflanzschnitt

inkl. Aushub Pflanzfläche, Lockern der Grabensohle 10 cm
Pflanzfläche: Tiefe 30 cm;
inkl. Wiederverfüllen mit bauseitigem Oberboden
inkl. Wässern / Einschlämmen

Verteilung
große Sträucher: 0,5 / m² - 135 St.
Mittelgroße Sträucher: 1 / m² - 315 St.
niedrige Sträucher: 2 / m² - 12 St.
nach Angabe AG / Bauleitung vor Ort
Menge: 462,000 St

**08.7 Wurzelnackte Ware pflanzen und wässern**
Wurzelnackte Ware pflanzen und wässern
pflanzen und schneiden = 25 - 30% Wurzeln,
inkl. aller Nebenarbeiten und den Vorbemerkungen folgend
und verfüllen mit bauseits vorhandenen Oberboden, wässern und einschlämmen.
Inkl. Tauchung in Alginure Wurzel-Dip Pulver
Menge: 280,000 St

**08.8 Bodendecker, Stauden und Gräser pflanzen, wässern**
Bodendecker (30-40), Stauden und Gräser mTB

pflanzen in vorbereitete Pflanzfläche
inkl. Wässern

Verteilung Bodendecker 5/m²
Verteilung Stauden- und Gräser: 5/m²
Menge: 8125,000 St

**08.9 Zwiebeln stecken, wässern**
Zwiebelpflanzen stecken

inkl. Aushub Pflanzloch, Lockern der Grabensohle 10 cm
Pflanzloch: je nach Zwiebelgröße Tiefe 5-15 cm;
inkl. Wiederverfüllen mit bauseitigem Oberboden
inkl. Wässern

Pflanzung gemäß Pflanzplänen
Menge: 1063,000 St

**08.10 weitere Pflanzen säen**
*** Pauschalposition
Löwenmäulchen, Ringelblume, Kornblume, Staudenlein, Kamille, Mohn säen

Saat vor Mulchung
Menge: 1,000 psch

**08.11 Kreilen Vegetationsflächen**
Pflanzflächen nach der Pflanzung kreilen
nur ebene Flächen, keine Böschungen

zu bearbeitende Pflanzflächen:
Pflanzflächen in Werkhöfen, Baumscheibenunterpflanzung, Pflanzflächen bei Bushalteplatz und Outdoor-Klassenzimmer
Menge: 600,000 m²

**08.12 Wässern Rasen/Wiese während Auflaufen/Anwachsen**
Wässern Schotterrasen während Auflaufen/Anwachsen
in der Zeit während des Anwachsens bzw. Auflaufens der Saat
Anzahl der Arbeitsgänge 3 pro Woche
Dauer 4 Wochen: insg. 12 Arbeitsgänge
Mindestwassermenge je Arbeitsgang: 25 l/m²

Fläche / Arbeitsgang: 830 m²

Die Arbeitsgänge sind abhängig von den natürlichen Niederschlägen und erfolgen jeweils nach Vereinbarung mit dem AG.
Abrechnung in der Abwicklung
Menge: 9960,000 m²

**08.13 Schröpfschnitt Rasenflächen**
Schröpfschnitt Rasenflächen um Wachstum zu stärken und unerwünschten Wildwuchs entgegenzuwirken durchführen
Inkl. Vegetationsfugensteine

Ausführung mit leichtem Gerät um Fahrspuren entgegenzuwirken, Messer frisch geschliffen

Rasen nur um ein Drittel einkürzen
Rasenlänge vor Eingriff: ca. 15-20 cm
Rasenlänge nach Eingriff: 10-13 cm

Fläche / Arbeitsgang: 830 m²

Schnittgut wird Eigentum des AN und ist zu entsorgen; Abrechnung in der Abwicklung
Menge: 2490,000 m²

*Hinweis: Zulagen für Arbeiten in Böschung*
Böschungen mit Neigung > 1:2

**08.14 Zulage zu Baum pflanzen auf Böschung**
Zulage zu Baum pflanzen,
auf Böschungen mit Schubsicherungen und Erosionsschutzmatten, Neigung von mehr als 1:2

inkl. Wässern
Menge: 30,000 St

**08.15 Zulage zu Strauch pflanzen auf Böschung**
Zulage zu Strauch pflanzen,
auf Böschungen mit Schubsicherungen und Erosionsschutzmatten, Neigung von mehr als 1:2

inkl. Wässern
Menge: 175,000 St

**08.16 Zulage zu Stauden und Gräser pflanzen auf Böschung**
Zulage zu Stauden und Gräser pflanzen auf Böschung
auf Böschungen mit Schubsicherungen und Erosionsschutzmatten, Neigung von mehr als 1:2

inkl. Wässern
Menge: 1350,000 St

### Titel 09 Fertigstellungspflege

*Hinweis: Hinweis Entsorgung*
1. Für alle Positionen in allen Titeln gilt, dass alle anfallenden Stoffe Eigentum des AN werden und ordnungsgemäß zu entsorgen sind
2. Die Vorgaben des Kreislaufwirtschaftsgesetz, besonders hinsichtlich Wiederverwertung und Recycling, sind einzuhalten
3. Entsprechende Entsorgungsnachweise sind auf Verlangen vorzulegen
4. Entsorgungsgebühren und Transportweg sind mit einzukalkulieren

*Hinweis: Transportweg*
1. Transportweg gemäß VOB/B
2. Der Transportweg von 250 m wird auf dem Gelände nicht überschritten

*Hinweis: Bestandsunterlagen und Fotos*
1. Notwendige Unterlagen und Fotos zur Rechnungsstellung und zur Beweissicherung sind vom AN eigenverantwortlich zu erstellen und sind über die Einheitspreise abgegolten
2. Dies betrifft vor allem die Dokumentation von Überdeckten Leistungen sowie der Verdeutlichung von Regienachweisen
3. Alle erdüberdeckten Leistungen wie Kabelschutzrohre oder Grundleitungen sind einzumessen und dem AG in Form einer pdf und dwg zu übergeben

*Hinweis: Regie- & Zusatzarbeiten*
1. Zusatzarbeiten und Regieleistungen dürfen erst nach Freigabe des überwachenden Büros ausgeführt werden
2. Zusatzarbeiten und Regieleistungen sind so anzumelden dass deren Notwendigkeit geprüft werden kann und ggf. ein alternatives Vorgehen erarbeitet wird
3. Die Nachweise sind bis zum Freitag der Ausführungswoche als pdf an die Bauüberwachung zu übermitteln
4. Die Leistungen sind mit Bildern zu verdeutlichen und so nachvollziehbar zu gestalten das eine Vergütung erfolgen kann
5. Alle Arbeiten sind einzeln zu erfassen
6. Bei Zusatzmaterialien sind die Angebote und Lieferscheine mit einzureichen, Es gelten die allgemeinen Zuschläge gemäß EFB. Vergütet wird der Einkaufspreis plus Zuschlag und ggf. Liefekosten

*Hinweis: Platzverhältnisse*
1. Auf der Baustelle stehen nur bedingt Lagerflächen zur Verfügung
2. Eine normale Materialvorhaltung ist möglich, der beigefügte Ausführungsplan ist bei der Kalkulation zu berücksichtigen
3. Wir setzten voraus, dass der zur Ausschreibung beigefügte Plan bei der Kalkulation berücksichtigt wird
4. Die Zulageposition Böschung ist für alle Neigungen größer 1:2
  Hierfür ist eine Erschwerniszulage in der Ausschreibung enthalten
5. Die Baustelle befindet sich auf einem Schulgelände. Ggf. herrscht Rauchverbot. Pflegearbeiten sind so zu koordinieren, dass der Schulbetrieb nicht gestört wird

*Hinweis: Fertigstellungspflege gem. DIN 18916*
1. Die Fertigstellungspflege erstreckt sich gem. DIN 18916 bis zu einem abnahmefähigen Zustand über den Zeitraum von einem Jahr ab Fetigstellung Pflanzung bis zur Abnahme der Vegetationsflächen, sowohl für Rasen- als auch für Pflanzflächen
2. Der AN hat den den Termin zur Abnahme der Pflanzung am Ende der FP selbstständig beim AB anzumelden
3. Die Pflege ist vom AN eigenverantwortlich ohne gesonderte Aufforderung durch den AG in Abhängigkeit von der Witterung und Erforderlichkeit durchzuführen
4. Alle Arbeitsgänge sind dem AG vor Ausführung anzukündigen und deren Fertigstellung nach Ausführung anzuzeigen. Zusätzliche Arbeitsgänge sind vorher mit dem AG bzw. der Bauleitung abzustimmen
5. Nach Abschluss der Fertigstellungspflege und Abnahme des letzten Pflegegangs sind die Pflanzflächen zum Schutz gegen Verunkrautung mit einer Mulchschicht abzudecken
6. Ausführung und Abrechnung erfolgen gem. LV-Position
7. Trinkwasser soll nicht zur Bewässerung verwendet werden, deshalb wird kein Wasser bauseits zur Verfügung gestellt.
8. Die Entfernung der Pflanzetiketten und das Nachrichten der Pflanzverankerungen sind in den EP einzukalkulieren

1. Die bei den Pflegearbeiten anfallenden Stoffe (Schnittgut, Unkraut, Unrat, ..) werden Eigentum des AN und sind zu entsorgen. Die Entsorgungskosten sind in den jeweiligen EP mit einzukalkulieren. Entsorgungsnachweise sind auf Verlangen des AG vorzulegen.

1. Die Pflanzflächen der Böschungen sind teilweise nur schwer zugänglich. Es befindet sich keine Wasserzapfstelle in der Nähe. Die Pflanzflächen auf den Böschungen können deshalb nur mit geeigneten Fahrzeugen von den Verkehrsflächen aus gewässert werden. Ausfallende Pflanzen sind zu ersetzen. Von besonderer Bedeutung ist deshalb die Verwendung von Pflanzen mit Topf / Container / Ballen und das Pflanzen zum geeigneten Zeitpunkt, so dass in den ersten Wochen nach der Pflanzung noch mit ausreichend Niederschlägen zu rechnen ist.

**09.1 Bäume schneiden**
Bäume schneiden,
Schnittart: Entwicklungsschnitt;
abgestorbene, kranke oder beschädigte Äste entfernen;

Höhe bis 15 m
Schnittflächen über 5 cm Durchmesser nachschneiden und mit Wundverschlussmittel verstreichen.
Menge: 82,000 Stk

**09.2 Wässern Bäume, Säulenobst**
Wässern der Bäume und Säulenobst

im Zeitraum von April bis Oktober
Anzahl der Wässergänge: 12
Mindestwassermenge pro Baum: 120 ltr/Arbeitsgang
Anzahl der Bäume / Wässerungsgang: 82 Stück

Die Arbeitsgänge sind abhängig von den natürlichen Niederschlägen und erfolgen jeweils nach Vereinbarung mit dem AG.
Menge: 984,000 St

**09.3 Lockern und Durchputzen der Pflanzflächen**
Lockern der Pflanzflächen, Hecken, Kiesbeete und Baumscheiben) durch Hacken;
Flächen von Unkraut, Steinen ab 5cm Durchmesser und sonstigem Unrat säubern;
trockene Triebe und verblühte Blütenstände abschneiden;
fachgerechtes Einkürzen der Triebe je nach Pflanzart, inkl. Formschnitt;
Verankerungen nachrichten;

Bearbeitungstiefe in Anpassung an die Pflanzenart i.M. 3 cm
Anzahl der Pflegegänge: 8 im Abstand von jeweils ca. 4 Wochen
Erster Arbeitsgang Anfang April;
Fläche / Arbeitsgang: 1.500 m²
Menge: 12000,000 m²

**09.4 Durchputzen der mit Erosionsschutzmatten gesicherten Pflanzflächen**
Durchputzen der mit Erossionsschutzmatte gesicherten Pflanzflächen ohne Hacken;
Flächen von Unkraut, Steinen ab 5cm Durchmesser und sonstigem Unrat säubern;
trockene Triebe und verblühte Blütenstände abschneiden;
fachgerechtes Einkürzen der Triebe je nach Pflanzart, inkl. Formschnitt;
Verankerungen nachrichten;

Anzahl der Pflegegänge: 8 im Abstand von jeweils ca. 4 Wochen
Erster Arbeitsgang Anfang April;
Fläche / Arbeitsgang: 1.300 m²
Menge: 10400,000 m²

**09.5 Düngen Pflanzflächen**
Düngen der Pflanzflächen, Hecken, Kiesbeete und Baumscheiben mit organischem Dünger, die Verwendung mineralischer Dünger ist nicht zulässig

2x pro Jahr (Mai/Sept)
Düngermenge 50 g/m²
Fläche / Arbeitsgang: 2800 m²

Dünger gleichmäßig aufbringen und einarbeiten unter Schonung des Wurzelwerks;
Abrechnung in der Abwicklung
Menge: 5600,000 m²

**09.6 Wässern Pflanzflächen**
Wässern der Pflanzflächen
Sträucher, Hecke, Gräser, Stauden (Pflanzen in
den Kiesbeeten)
im Zeitraum von April bis Oktober
Anzahl der Wässergänge: 12
Mindestwassermenge je Arbeitsgang: 25 l/m²
Fläche / Pflegegang: 2.800 m²

Die Arbeitsgänge sind abhängig von den natürlichen Niederschlägen und erfolgen jeweils nach Vereinbarung mit dem AG.

zu wässernde Flächen: Straßenböschungen, Pflanzflächen nördlich und südlich des Schulgebäudes - Eingrünung West und Ost werden nicht gewässert
Menge: 33600,000 m²

**09.7 Wässern Rasen-/Wiesenflächen während Auflaufen/Anwachsen**
Wässern der Rasen- und Wiesenflächen (Outdoor-Klassenzimmer) in der Zeit während des Anwachsens bzw. Auflaufens der Saat;
Anzahl der Arbeitsgänge 3 pro Woche
Dauer 4 Wochen: 12 Arbeitsgänge
Fläche / Arbeitsgang: 825 m²

Mindestwassermenge pro qm: 12 ltr/Arbeitsgang
Abrechnung in der Abwicklung

Zusätzliche Wässergänge sind rechtzeitig anzumelden
bzw. vorab mit dem AG bzw. der Bauleitung abzustimmen.
Menge: 9900,000 m²

**09.8 Schotterrasen mähen**
Schotterrasenflächen mähen im Zeitraum von April bis Oktober,
Wuchshöhe bis max. 8 cm;
Schnitthöhe 4-5 cm;
Anzahl der Schnitte: 12
Fläche / Arbeitsgang: 825 m²
Schnittfolge nach Wuchshöhe

Abrechnung in der Abwicklung
Menge: 9900,000 m²

**09.9 Wässern Rasen-/Wiesenflächen nach Auflaufen**
Wässern der Rasen- und Wiesenflächen (FW-Flächen, Blühwiese und Gebrauchsrasen) nach Auflaufen des Saatguts im Zeitraum von Mai bis einschließlich September,

Anzahl der Arbeitsgänge: 12
Fläche / Arbeitsgang: 825 m²
Mindestwassermenge pro Arbeitsgang: ca. 15-20 ltr/m² je nach Witterungsverhältnissen (5 - 8 cm Bodendurchfeuchtung erforderlich)
Abrechnung in der Abwicklung

Zusätzliche Wässergänge sind rechtzeitig anzumelden bzw. vorab mit dem AG bzw. der Bauleitung abzustimmen.
Menge: 9900,000 m²

**09.10 Mulchen Pflanzflächen, Hecken und Baumscheiben**
Mulchen der Pflanzflächen, Hecken, Baumscheiben gem. Planunterlagen zum Schutz gegen Austrocknung, Erosion und Verunkrautung mit Rindenmulch RM 1, gütegesichert gem. Gütegemeinschaft Rinde im Pflanzenbau
Körnung 10/25 mm
Auffüllung ca. 2cm der bereits vorhandenen Mulchdecke aus vorheriger Position
Ausführung nach Abschluss des letzten Pflegegangs
Abrechnung in der Abwicklung
Menge: 2800,000 m²

*Hinweis: Zulagen für Arbeiten in Böschung*
Böschungen mit Neigung > 1:2

**09.11 Zulage für Lockern und Durchputzen in Böschungsflächen**
Zulage zu Pos Lockern und Durchputzen (Fertigstellungspflege), jedoch in Böschungen mit Neigung zwischen 1:2 und 1:1 (ca. 1.300 m² der Pflanzflächen)
Menge: 10400,000 m²

**09.12 Zulage Düngen Pflanzflächen in Böschungsflächen**
Zulage zu Pos. Düngung Pflanzflächen (Fertigstellungspflege), jedoch in Böschungen mit Neigung zwischen 1:2 und 1:1,
ca. 1.300 m² der Pflanzflächen
Menge: 2600,000 m²

**09.13 Zulage Wässern in Böschung**
Zulage Wässern der Pflanzflächen in Böschungen
im Zeitraum von Mai bis September
Anzahl der Wässergänge: 12
Mindestwassermenge je Arbeitsgang: 25 ltr/m2
Fläche / Arbeitsgang: 1.300 m²
Abrechnung in der Abwicklung

Die Arbeitsgänge sind abhängig von den natürlichen
Niederschlägen und erfolgen jeweils nach Vereinbarung
mit dem AG.
Abrechnung in der Abwicklung.

Wasser ist entgeltlich (Standrohr mit Wasseruhr von
Stadtwerken) aus Unterflurhydranten zu entnehmen bzw.
mittels Wasserbehälter am Gießort selbstständig
vorzuhalten.

Zusätzliche Wässergänge sind rechtzeitig anzumelden
bzw. vorab mit dem AG bzw. der Bauleitung abzustimmen.
Menge: 15600,000 m²

### Titel 10 Entwicklungspflege

*Hinweis: Hinweis Entsorgung*
1. Für alle Positionen in allen Titeln gilt, dass alle anfallenden Stoffe Eigentum des AN werden und ordnungsgemäß zu entsorgen sind
2. Die Vorgaben des Kreislaufwirtschaftsgesetz, besonders hinsichtlich Wiederverwertung und Recycling, sind einzuhalten
3. Entsprechende Entsorgungsnachweise sind auf Verlangen vorzulegen
4. Entsorgungsgebühren und Transportweg sind mit einzukalkulieren

*Hinweis: Transportweg*
1. Transportweg gemäß VOB/B
2. Der Transportweg von 250 m wird auf dem Gelände nicht überschritten

*Hinweis: Regie- & Zusatzarbeiten*
1. Zusatzarbeiten und Regieleistungen dürfen erst nach Freigabe des überwachenden Büros ausgeführt werden
2. Zusatzarbeiten und Regieleistungen sind so anzumelden dass deren Notwendigkeit geprüft werden kann und ggf. ein alternatives Vorgehen erarbeitet wird
3. Die Nachweise sind bis zum Freitag der Ausführungswoche als pdf an die Bauüberwachung zu übermitteln
4. Die Leistungen sind mit Bildern zu verdeutlichen und so nachvollziehbar zu gestalten das eine Vergütung erfolgen kann
5. Alle Arbeiten sind einzeln zu erfassen
6. Bei Zusatzmaterialien sind die Angebote und Lieferscheine mit einzureichen, Es gelten die allgemeinen Zuschläge gemäß EFB. Vergütet wird der Einkaufspreis plus Zuschlag und ggf. Liefekosten

*Hinweis: Entwicklungspflege gem. DIN 18919*
1. Die Entwicklungspflege gem. DIN 18919 beginnt mit der Abnahme der Fertigstellungspflege und erstreckt sich über einen Zeitraum von 2 Jahren bis zum Ende der Gewährleistung
2. Solange der AG die Entwicklungspflege nicht schriftlich beauftragt gilt die Entwicklungspflege als nicht beauftragt und wird nicht ausgeführt
3. Es ist mit ausreichend Vorlauf, ca. 3 Monate, zu klären ob die Entwicklungspflege beauftragt wird
4. Die Arbeitsgänge sind vom AN eigenverantwortlich ohne gesonderte Aufforderung durch den AG in Abhängigkeit von der Witterung durchzuführen
5. Alle Arbeitsgänge sind dem AG vor Ausführung anzukündigen und deren Fertigstellung nach Ausführung anzuzeigen
6. Nach Ablauf der 2-jährigen Entwicklungspflege und erfolgter Abnahme des letzten Pflegegangs sind die Pflanzflächen zum Schutz gegen Verunkrautung mit einer Mulchschicht abzudecken
7. Die Abrechnung erfolgt über die entsprechenden LV-Positionen
8. Zum Abschluss der Entwicklungspflege d.h. beim letzten Pflegegang sind alle oberirdischen Baumverankerungen zu entfernen. Dies ist in den EP einzukalkulieren
9. Trinkwasser soll nicht zur Bewässerung verwendet werden, deshalb wird kein Wasser bauseits zur Verfügung gestellt.

1. Die bei den Pflegearbeiten anfallenden Stoffe (Schnittgut, Unkraut, Unrat, ..) werden Eigentum des AN und sind zu entsorgen. Die Entsorgungskosten sind in den jeweiligen EP mit einzukalkulieren. Entsorgungsnachweise sind auf Verlangen des AG vorzulegen.

1. Die Pflanzflächen der Böschungen sind teilweise nur schwer zugänglich. Es befindet sich keine Wasserzapfstelle in der Nähe. Die Pflanzflächen auf den Böschungen können deshalb nur mit geeigneten Fahrzeugen von den Verkehrsflächen aus gewässert werden. Ausfallende Pflanzen sind zu ersetzen. Von besonderer Bedeutung ist deshalb die Verwendung von Pflanzen mit Topf / Container / Ballen und das Pflanzen zum geeigneten Zeitpunkt, so dass in den ersten Wochen nach der Pflanzung noch mit ausreichend Niederschlägen zu rechnen ist.

**10.1 Bäume schneiden**
Bäume schneiden,
Schnittart: Entwicklungsschnitt;
abgestorbene, kranke oder beschädigte Äste entfernen;

Höhe bis 15 m
Schnittflächen über 5 cm Durchmesser nachschneiden und mit Wundverschlussmittel verstreichen.
Menge: 82,000 Stk

**10.2 Wässern Bäume, Säulenobst**
Wässern der Bäume und Säulenobst

im Zeitraum von April bis Oktober
Anzahl der Wässergänge: 12
Mindestwassermenge pro Baum: 120 ltr/Arbeitsgang
Anzahl der Bäume / Wässerungsgang: 82 Stück

Die Arbeitsgänge sind abhängig von den natürlichen Niederschlägen und erfolgen jeweils nach Vereinbarung mit dem AG.
Menge: 984,000 St

**10.3 Schnitt Heckenpflanzen**
Schnitt Heckenpflanzen
Pflanzenart: siehe Pflanzenlieferung - Heckenpflanzen
Schnittart: Pflege- und Erziehungsschnitt zur Erreichung
eines dichten Pflanzenwuchs (oben und seitlich)

Arbeitsgänge: 2
jeweils ein Schnitt pro Jahr vor dem Austrieb der
Pflanzen, unter Beachtung der gesetzlichen Vorgaben

Abrechnung nach laufenden Metern zu schneidender Hecke (3 Seiten, Stirnseiten inkludiert, Höhe ca. 1,75-2 m)

inkl. Entsorgung des Schnittguts
Menge: 40,000 m

**10.4 Lockern der Pflanzflächen Hecke, Sträucher, Baumscheiben**
Lockern der Pflanzflächen Sträucher, Hecke und
Baumscheiben durch Hacken;
Flächen von Unkraut, Steinen ab 5cm Durchmesser und
sonstigem Unrat säubern;
trockene Triebe abschneiden; Verankerungen nachrichten;
Bearbeitungstiefe in Anpassung an die Pflanzenart i.M.
3cm

Anzahl der Arbeitsgänge: 16
jeweils 8 Arbeitsgänge/Jahr im Abstand von jeweils ca. 4
Wochen
Fläche / Arbeitsgang: 1.500 m²
Erster Arbeitsgang jeweils Anfang April

Abrechnung in der Abwicklung
Menge: 24000,000 m²

**10.5 Durchputzen der mit Erosionsschutzmatten gesicherten Pflanzflächen**
Lockern der Pflanzflächen Sträucher, Hecke und
Baumscheiben durch Hacken;
Flächen von Unkraut, Steinen ab 5cm Durchmesser und
sonstigem Unrat säubern;
trockene Triebe abschneiden; Verankerungen nachrichten;
Bearbeitungstiefe in Anpassung an die Pflanzenart i.M.
3cm

Anzahl der Arbeitsgänge: 16
jeweils 8 Arbeitsgänge/Jahr im Abstand von jeweils ca. 4
Wochen

Erster Arbeitsgang Anfang April;
Fläche / Arbeitsgang: 1.300 m²
Menge: 20800,000 m²

**10.6 Düngen Pflanzflächen**
Düngen der Pflanzflächen, Hecken, Kiesbeete und Baumscheiben mit organischem Dünger, die Verwendung mineralischer Dünger ist nicht zulässig

Anzahl der Arbeitsgänge 2
jeweils einmal pro Jahr im Mai
Fläche / Arbeitsgang: 2.800 m²

Düngermenge 50 gr./m²
Dünger gleichmäßig aufbringen und einarbeiten
unter Schonung des Wurzelwerks;
Abrechnung in der Abwicklung
Menge: 5600,000 m²

**10.7 Wässern Pflanzflächen**
Wässern der Pflanzflächen

im Zeitraum von Mai bis September
Wasser kann unentgeltlich an vorhandenen
Entnahmestellen entnommen werden;
Anzahl der Wässergänge: 12
Mindestwassermenge je Arbeitsgang: 25 ltr/m²
Fläche / Arbeitsgang: 2.800 m²

zu wässernde Flächen: Straßenböschungen, Pflanzflächen nördlich und südlich des Schulgebäudes - Eingrünung West und Ost werden nicht gewässert
Menge: 33600,000 m²

**10.8 Schotterrasen mähen**
Schotterrasen mähen,
Wuchshöhe 8-12 cm;
Schnitthöhe 4 cm;
Anzahl der Schnitte 16 (8 pro Jahr)
Schnittfolge nach Wuchshöhe
Fläche pro Arbeitsgang: 825 m²

Abrechnung in der Abwicklung
Menge: 13200,000 m²

**10.9 Wässern Rasenflächen**
Wässern der Rasen und Schotterrasenflächen
im Zeitraum von Mai bis September,
Anzahl der Arbeitsgänge: 8
Mindestwassermenge pro Arbeitsgang: 12 ltr/m²
Fläche pro Arbeitsgang: 825 m²
Abrechnung in der Abwicklung
Menge: 6600,000 m²

**10.10 Mulchen der Pflanzflächen Hecke, Sträucher und Baumscheiben**
Mulchen der Pflanzflächen Hecke, Sträucher und
Baumscheiben zum Schutz gegen Austrocknung, Erosion und Verunkrautung mit Rindenmulch RM 1
gütegesichert gem. Gütegemeinschaft Rinde im
Pflanzenbau
Körnung 10-40mm
Dicke der Mulchdecke 10 cm
Ausführung nach dem letzten Pflegegang
Menge: 2800,000 m²

*Hinweis: Zulagen für Arbeiten in Böschung*
Böschungen mit Neigung > 1:2

**10.11 Zulage für Lockern und Durchputzen in Böschungsflächen**
Zulage zu Pos Lockern und Durchputzen (Entwicklungspflege), jedoch in Böschungen mit Neigung zwischen 1:2 und 1:1 (ca. 1.300 m² der Pflanzflächen)
Menge: 20800,000 m²

**10.12 Zulage Düngen Pflanzflächen in Böschungsflächen**
Zulage zu Pos. Düngung Pflanzflächen (Entwicklungspflege), jedoch in Böschungen mit Neigung zwischen 1:2 und 1:1 (ca. 1275 m² der Pflanzflächen)
Menge: 2550,000 m²

**10.13 Zulage Wässern in Böschung**
Zulage Wässern der Pflanzflächen in Böschungen
im Zeitraum von Mai bis September
Anzahl der Wässergänge: 12
Mindestwassermenge je Arbeitsgang: 25 ltr/m2
Fläche / Arbeitsgang: 1.300 m²
Abrechnung in der Abwicklung

Die Arbeitsgänge sind abhängig von den natürlichen
Niederschlägen und erfolgen jeweils nach Vereinbarung
mit dem AG.
Abrechnung in der Abwicklung.

Wasser ist entgeltlich (Standrohr mit Wasseruhr von
Stadtwerken) aus Unterflurhydranten zu entnehmen bzw.
mittels Wasserbehälter am Gießort selbstständig
vorzuhalten.

Zusätzliche Wässergänge sind rechtzeitig anzumelden
bzw. vorab mit dem AG bzw. der Bauleitung abzustimmen.
Menge: 15600,000 m²

### Titel 11 sonstige Leistungen

*Hinweis: Hinweis Stundenlohnarbeiten*
Stundenlohnarbeiten sind nur nach vorheriger Anmeldung und anschließender Freigabe durch den AG, bzw. OÜW möglich.
Der AN hat grundsätzliche keinen Anspruch auf Ausführung
der Stundenlohnarbeiten.

Die Verrechnungssätze für die nachstehenden Lohn- und
Berufsgruppen sind unaufgegliedert anzubieten.

In ihnen sind enthalten:
- Lohn- und Gehaltskosten,
- Lohn- und Gehaltsnebenkosten,
- Sozialkosten einschließlich Sozialkassenbeiträge,
- Gemeinkostenanteile,
- Gewinn.

Beschäftigt der Bieter bei einer der nachstehenden Lohn-/ Berufsgruppen keine Arbeitskräfte, hat er dies anzugeben
und statt dessen den Einsatz möglichst gleichwertiger Arbeitskräfte anzubieten.

Der Auftragnehmer hat über Stundenlohnarbeiten
arbeitstäglich Stundenlohnzettel in zweifacher
Ausfertigung einzureichen. Diese müssen außer den
Angaben nach §15 Nr.3 VOB/B

- das Datum,
- die Bezeichnung der Baustelle,
- die Namen der Arbeitskräfte und deren Berufs-, Lohn-
  oder Gehaltsgruppe,
- die genaue Bezeichnung des Ausführungsortes innerhalb
  der Baustelle,
- die Art der Leistung,
- die geleisteten Arbeitsstunden je Arbeitskraft, ggf.
  aufgegliedert nach Mehr-, Nacht-, Sonntags- und
  Feiertagsarbeit, sowie nach im Verrechnungssatz nicht
  enthaltenen Erschwernissen und
- die Gerätekenngrößen
enthalten. Stundenlohnrechnungen müssen entsprechend
den Stundenlohnzetteln aufgegliedert werden. Die Originale
der Stundenlohnzettel behält der Auftraggeber,
die bescheinigten Durchschriften erhält der Auftragnehmer.
Die Bescheinigung durch den AG bzw. die OÜW auf dem Stundenlohnzettel begründet keinen Vergütungsanspruch.
Die Anerkennungswirkung betrifft nur Art und Umfang der erbrachten Leistung (Aufmass).
Ergibt die spätere Rechnungsprüfung die Zugehörigkeit der Stundenlohnarbeiten zu anderen Vertragsleistungen, ist die Vergütung ausgeschlossen.

Verspätet angezeigte oder unvollständig beschriebene Stundenlohnarbeiten, welche eine sachliche Prüfung einschränken, werden von der OÜW nicht akzeptiert.

Die Stundenlohnzettel müssen als solche erkennbar getrennt von Bautagesberichten eingereicht werden. Stundenlohnarbeiten in Bautagesberichten werden nicht anerkannt und dienen auch nicht der Nachweisführung.

Aufsichtsstunden sowie An- und Abfahrt werden nicht gesondert vergütet, es sei denn, diese sind vom Auftraggeber angeordnet oder objektiv notwendig, z.B. aufgrund gesetzlicher Unfallverhütungsvorschriften.

Zuschläge
Zuschläge für vom Auftraggeber angeordnete oder zu
vertretende Nacht-, Sonntags-, Feiertags- und
Mehrarbeit (Überstunden) sind gesondert nachzuweisen
und werden nur in Höhe der tariflichen Vereinbarung
vergütet.
Für Mehrarbeit fallen zusätzlich die Sozialkosten in voller Höhe, für Nacht-, Sonntags- und Feiertagsarbeiten nur die Beiträge
zur gesetzlichen Unfallversicherung an.

*Hinweis: Personal*

**11.1 Polier, Meister**
Meister / Polier
Menge: 10,000 h

**11.2 Vorarbeiter, Techniker**
Techniker / Baustellenleiter
Menge: 5,000 h

**11.3 Facharbeiter**
Landschaftsgärtner / ausgebildeter Facharbeiter
Menge: 15,000 h

**11.4 Arbeiter**
ungelernter / angelernter Arbeiter
Menge: 10,000 h

**11.5 Auszubildender**
Menge: 5,000 h

*Hinweis: Maschinen und Geräte inkl. Bedienung*

**11.6 LKW-Kipper ca. 8 t**
Verrechnungssätze für Lastkraftwagen,
LKW-Kipper ca. 8 t Nutzlast
Menge: 5,000 h

**11.7 LKW-Kipper m. Allrad ca. 15 t**
Verrechnungssätze für Lastkraftwagen,
LKW-Kipper mit Allradantrieb,
ca. 15 t. Nutzlast
inkl. Bedienung
Menge: 5,000 h

**11.8 Bagger bis 2 to GG**
Bagger bis 2 to GG
inkl. Bedienung
Menge: 5,000 h

**11.9 Bagger bis 5,0 to GG**
Bagger bis 5,0 to GG
inkl. Bedienung
Menge: 2,000 h

**11.10 Bagger bis 15 to GG**
Bagger bis 15 to GG
inkl. Bedienung
Menge: 2,000 h

**11.11 Lader luftbereift**
bis 1 m³ Schaufelinhalt
inkl. Bedienung
Menge: 5,000 h

**11.12 Kompressor mit Abbauhammer**
Luftleistung 5 m³/min
inkl. Bedienung
Menge: 3,000 h

**11.13 Flächenrüttler bis 100 kg EG**
Flächenrüttler bis 500 kg EG
inkl. Bedienung
Menge: 5,000 h

**11.14 Stampfer mit Bedienung**
Stampfer mit Bedienung
inkl. Bedienung
Menge: 3,000 h

**11.15 Kleinmaschinen m.B.**
Elektrische Kleinmaschinen mit Maschinenführer wie
Trennschleifer, Schleifmaschinen, Kreissägen, Stichsägen, Akkuschrauber, Bohrmaschinen u.ä.
Menge: 2,000 h

**11.16 Kleinmaschine m. Motor m.B.**
Motorgetriebene Kleinmaschinen mit Maschinenführer wie
Motorsäge, Motorfräse, Freischneider, Motortrennschleifer, Erdbohrer u.ä.
Menge: 3,000 h

*Hinweis: Material*

**11.17 Sonstige Materiallieferungen und Baustoffe**
Die im LV angegebene Verrechnungseinheiten entsprechen dem Wert des Lieferumfanges ohne Zuschlag (Stoffkostenzuschlag).
Für die Verrechnung gilt die vorgelegte Materialrechnung (Faktura) ohne Umsatzsteuer.
Eine VE entspricht 1,00 € der Faktura.
In den Einheitspreis ist der Zuschlag (Stoffkostenzuschlag) einzubeziehen
z.B. Stoffkostenzuschlag 12% => EP = 1,12 €
Menge: 2500,000 VE
